# Prueba físico-química de corazones de concreto endurecido

- Propiedad del archivo: CYPE INGENIEROS, S.A.
- Formato: FIEBDC-3/2002
- Ámbito geográfico: México
- Divisa: MXN
- Costes indirectos: 3.00 %
- Gastos generales: 13.00 %
- Beneficio industrial: 6.00 %
- IVA: 16.00 %

## X Control de calidad y pruebas

### XE Estructuras de concreto

#### XEI Pruebas informativas

**XEI080** Ud Prueba físico-química de corazones de concreto endurecido.
Prueba físico-química a realizar en laboratorio acreditado en el área técnica correspondiente, sobre corazones de concreto endurecido, tomadas en obra, para la determinación de las siguientes características: porosidad, densidad real y densidad aparente.
Criterio de valoración económica: El precio no incluye el informe de resultados.
Incluye: Desplazamiento a obra. Toma de muestras. Realización de pruebas.
Criterio de cuantificación de proyecto: Prueba a realizar, según documentación del Plan de control de calidad.

| Código | Ud | Descripción | Rendimiento | Precio | Importe |
|---|---|---|---|---|---|
| mt49hoe020 | Ud | Toma en obra de hasta 6 muestras de concreto endurecido, cuyo peso no exceda de 50 kg. (material) | 1.000 | 501.82 | 501.82 |
| mt49hoe040 | Ud | Prueba para determinar la porosidad y densidad real y aparente de una muestra de concreto endurecido. (material) | 1.000 | 1079.81 | 1079.81 |
| % | % | Herramienta menor | 2 % | 1581.63 | 31.63 |
|  |  | Costes directos |  |  | 1613.26 |
