# Prueba de bloques cerámicos

- Propiedad del archivo: CYPE INGENIEROS, S.A.
- Formato: FIEBDC-3/2002
- Ámbito geográfico: México
- Divisa: MXN
- Costes indirectos: 3.00 %
- Gastos generales: 13.00 %
- Beneficio industrial: 6.00 %
- IVA: 16.00 %

## X Control de calidad y pruebas

### XL Materiales cerámicos

#### XLB Bloques

**XLB010** Ud Prueba de bloques cerámicos.
Pruebas a realizar en laboratorio acreditado en el área técnica correspondiente, sobre una muestra de bloque cerámico, tomada en obra, para la determinación de las siguientes características: resistencia a compresión, expansión por humedad. Incluso desplazamiento a obra e informe de resultados.
Incluye: Desplazamiento a obra. Toma de muestras. Realización de pruebas. Redacción de informe de los resultados de las pruebas realizadas.
Criterio de cuantificación de proyecto: Prueba a realizar, según documentación del Plan de control de calidad.

| Código | Ud | Descripción | Rendimiento | Precio | Importe |
|---|---|---|---|---|---|
| mt49des010 | Ud | Repercusión de desplazamiento a obra para la toma de muestras. (material) | 1.000 | 11.70 | 11.70 |
| mt49blc020 | Ud | Toma en obra de muestras de bloques cerámicos, cuyo peso no exceda de 50 kg. (material) | 1.000 | 506.51 | 506.51 |
| mt49blc040 | Ud | Prueba para determinar la resistencia a compresión de una muestra de bloques cerámicos. (material) | 1.000 | 3455.74 | 3455.74 |
| mt49blc080 | Ud | Prueba para determinar la expansión por humedad de una muestra de bloques cerámicos. (material) | 1.000 | 2904.93 | 2904.93 |
| mt49blc030 | Ud | Informe de resultados de las pruebas realizadas sobre una muestra de bloques cerámicos. (material) | 1.000 | 1519.54 | 1519.54 |
| % | % | Herramienta menor | 2 % | 8398.42 | 167.97 |
|  |  | Costes directos |  |  | 8566.39 |
