# Conjunto de pruebas de servicio de las instalaciones en zaguán

- Propiedad del archivo: CYPE INGENIEROS, S.A.
- Formato: FIEBDC-3/2002
- Ámbito geográfico: México
- Divisa: MXN
- Costes indirectos: 3.00 %
- Gastos generales: 13.00 %
- Beneficio industrial: 6.00 %
- IVA: 16.00 %

## X Control de calidad y pruebas

### XR Pruebas de servicio

#### XRI Instalaciones

**XRI020** Ud Conjunto de pruebas de servicio de las instalaciones en zaguán.
Conjunto de pruebas de servicio a realizar por laboratorio acreditado en el área técnica correspondiente, para comprobar el correcto funcionamiento de las siguientes instalaciones: TV/FM y plomería. Incluso informe de resultados.
Incluye: Realización de las pruebas. Redacción de informe de los resultados de las pruebas realizadas.
Criterio de cuantificación de proyecto: Prueba a realizar, según documentación del Plan de control de calidad.
Criterio de cuantificación de obra: Se medirá el número de pruebas realizadas por laboratorio acreditado según especificaciones de Proyecto.

| Código | Ud | Descripción | Rendimiento | Precio | Importe |
|---|---|---|---|---|---|
| mt49prs120b | Ud | Prueba de servicio para comprobar el correcto funcionamiento de la instalación de TV/FM en zaguán, incluso informe de resultados. (material) | 1.000 | 189.82 | 189.82 |
| mt49prs145a | Ud | Prueba de servicio para comprobar el correcto funcionamiento de la instalación hidrosanitaria en zaguán, incluso informe de resultados. (material) | 1.000 | 474.56 | 474.56 |
| % | % | Herramienta menor | 2 % | 664.38 | 13.29 |
|  |  | Costes directos |  |  | 677.67 |
