# Vallado provisional de solar con malla electrosoldada

- Propiedad del archivo: CYPE INGENIEROS, S.A.
- Formato: FIEBDC-3/2002
- Ámbito geográfico: México
- Divisa: MXN
- Costes indirectos: 3.00 %
- Gastos generales: 13.00 %
- Beneficio industrial: 6.00 %
- IVA: 16.00 %

## Y Seguridad y salud

### YC Sistemas de protección colectiva

#### YCR Vallado provisional de solar

**YCR010** m Vallado provisional de solar con malla electrosoldada.
Vallado provisional de solar, de 2,2 m de altura, compuesto por malla electrosoldada de alambre liso de acero tipo 6x6 6/6, sujeta mediante puntas planas de acero a rollizos de madera, de 10 a 12 cm de diámetro y 3,2 m de longitud, hincados en el terreno cada 2,5 m, amortizables en 5 usos.
Criterio de cuantificación de proyecto: Longitud medida según Estudio o Estudio Básico de Seguridad y Salud.
Criterio de cuantificación de obra: Se medirá la longitud realmente montada según especificaciones de Estudio o Estudio Básico de Seguridad y Salud.

| Código | Ud | Descripción | Rendimiento | Precio | Importe |
|---|---|---|---|---|---|
| mt07ame070o | m² | Malla electrosoldada de alambre liso de acero tipo 6x6 6/6, separación 15,24x15,24 cm y Ø 4,88-4,88 mm, según NMX-B-290-CANACERO. (material) | 2.300 | 36.76 | 84.55 |
| mt50spv030a | m | Rollizo de madera, de 10 a 12 cm de diámetro. (material) | 0.371 | 68.23 | 25.31 |
| mt50sph020 | kg | Puntas planas de acero de 20x100 mm. (material) | 0.008 | 18.25 | 0.15 |
| mo119 | h | Oficial 1ª Seguridad y Salud. (mano de obra) | 0.126 | 127.32 | 16.04 |
| mo120 | h | Peón Seguridad y Salud. (mano de obra) | 0.126 | 74.59 | 9.40 |
| % | % | Herramienta menor | 2 % | 135.45 | 2.71 |
|  |  | Costes directos |  |  | 138.16 |
