# Renta de grúa torre

- Propiedad del archivo: CYPE Ingenieros S.A.
- Formato: FIEBDC-3/2016
- Programa: Generador de precios de la construcción. CYPE Ingenieros, S.A.
- Fecha: 29/05/2025
- Ámbito geográfico: México
- Divisa: MXN
- Costes indirectos: 3 %
- Gastos generales: 13 %
- Beneficio industrial: 6 %
- IVA: 16 %

## 0 Trabajos preliminares

### 0X Andamios y maquinaria de elevación

#### 0XT Grúas torre

**0XT010** Ud Renta de grúa torre.
Renta mensual de grúa torre de obra para elevación y transporte de materiales, formada por torre metálica, brazo horizontal giratorio de 40 m de flecha, 750 kg de carga máxima en punta y 30 m de altura bajo gancho y motores de orientación, elevación y distribución o traslación de la carga.
Criterio de valoración económica: El precio no incluye el tramo de empotramiento.
Incluye: Revisión periódica para garantizar su estabilidad y condiciones de seguridad.
Criterio de cuantificación de proyecto: Número de unidades previstas, según documentación gráfica de Proyecto.
Criterio de cuantificación de obra: Amortización en forma de renta mensual, según condiciones definidas en el contrato suscrito con la empresa suministradora.

| Código | Ud | Descripción | Rendimiento | Precio | Importe |
|---|---|---|---|---|---|
| mq07gto010jd | Ud | Renta mensual de grúa torre para transporte de materiales de 40 m de flecha, 750 kg de carga máxima en punta y 30 m de altura bajo gancho, incluso telemando, mantenimiento y seguro de responsabilidad civil. (maquinaria) | 1 | 24661 | 24661.000 |
| % | % | Herramienta menor | 2 % | 24661.000 | 493.220 |
|  |  | Costes directos |  |  | 25154.220 |
