# Terraplenado

- Propiedad del archivo: CYPE Ingenieros S.A.
- Formato: FIEBDC-3/2016
- Programa: Generador de precios de la construcción. CYPE Ingenieros, S.A.
- Fecha: 01/11/2025
- Ámbito geográfico: México
- Divisa: MXN
- Costes indirectos: 3 %
- Gastos generales: 13 %
- Beneficio industrial: 6 %
- IVA: 16 %

## A Acondicionamiento del terreno

### AD Movimiento de tierras en edificación

#### ADP Terraplenados

**ADP010** m³ Terraplenado.
Terraplenado para núcleo de terraplén, mediante el extendido en capas de espesor no superior a 30 cm de material de la propia excavación, y posterior compactación con medios mecánicos hasta alcanzar una densidad seca no inferior al 95% de la máxima obtenida en la prueba Proctor Modificado, y ello cuantas veces sea necesario, hasta conseguir la cota de subrasante.
Criterio de valoración económica: El precio no incluye la realización de la prueba Proctor Modificado.
Incluye: Replanteo general y fijación de los puntos y niveles de referencia. Trazo de los bordes de la base del terraplén. Preparación de la superficie de apoyo. Ripado, refino, reperfilado y formación de pendientes. Carga, transporte y extendido por capas de espesor uniforme. Humectación o desecación de cada capa. Compactación por capas.
Criterio de cuantificación de proyecto: Volumen medido sobre los perfiles de los planos topográficos de Proyecto, que definen el movimiento de tierras a realizar en obra.
Criterio de cuantificación de obra: Se medirá el volumen de relleno sobre los perfiles transversales del terreno realmente ejecutados, compactados y terminados según especificaciones de Proyecto, siempre que los asientos medios del cimiento debido a su compresibilidad sean inferiores al dos por ciento de la altura media del relleno tipo terraplén. En caso contrario, podrá abonarse el exceso de volumen de relleno, siempre que este asiento del cimiento haya sido comprobado mediante la instrumentación adecuada, cuya instalación y coste correrá a cargo del Contratista. No serán de abono los rellenos que fuesen necesarios para restituir la explanación a las cotas proyectadas debido a un exceso de excavación o cualquier otro caso de ejecución incorrecta imputable al Contratista, ni las creces no previstas en este Proyecto, estando el Contratista obligado a corregir a su costa dichos defectos sin derecho a percepción adicional alguna.

| Código | Ud | Descripción | Rendimiento | Precio | Importe |
|---|---|---|---|---|---|
| mq01pan010a | h | Pala cargadora sobre ruedas de 120 kW/1,9 m³. (maquinaria) | 0.03 | 697.69 | 20.931 |
| mq04cab010b | h | Camión basculante de 10 t de carga, de 147 kW. (maquinaria) | 0.045 | 571.6 | 25.722 |
| mq01mot010a | h | Motoniveladora de 141 kW. (maquinaria) | 0.02 | 1175.48 | 23.510 |
| mq02rov010i | h | Compactador monocilíndrico vibrante autopropulsado, de 129 kW, de 16,2 t, anchura de trabajo 213,4 cm. (maquinaria) | 0.05 | 1080.44 | 54.022 |
| mq02cia020j | h | Camión cisterna, de 8 m³ de capacidad. (maquinaria) | 0.02 | 1841.09 | 36.822 |
| mo113 | h | Cabo albañil. (mano de obra) | 0.088 | 74.59 | 6.564 |
| % | % | Herramienta menor | 2 % | 167.571 | 3.351 |
|  |  | Costes directos |  |  | 170.922 |

Residuos:
- excavación: ruo170504 Tierra y piedras distintas de las especificadas en el código 17 05 03. (componente de residuo); rendimiento -1936 kg; Código LER 17 05 04; Masa del elemento 1 kg; Volumen 0.000625 m3
