# Piezas especiales para solera ventilada de concreto

- Propiedad del archivo: CYPE Ingenieros S.A.
- Formato: FIEBDC-3/2016
- Programa: Generador de precios de la construcción. CYPE Ingenieros, S.A.
- Fecha: 23/05/2024
- Ámbito geográfico: México
- Divisa: MXN
- Costes indirectos: 3 %
- Gastos generales: 13 %
- Beneficio industrial: 6 %
- IVA: 16 %

## A Acondicionamiento del terreno

### AN Nivelación

#### ANV Soleras ventiladas

**ANV011** Ud Piezas especiales para solera ventilada de concreto.
Pieza de borde perimetral, en forma de "L", de polipropileno y polietileno reciclados, de 200x20x10 cm, color negro, colocada sobre base de plantilla para impedir el paso del concreto hacia el interior de las piezas durante la fase de colado del concreto. Incluso elementos de fijación.
Incluye: Replanteo y colocación de las piezas.
Criterio de cuantificación de proyecto: Número de unidades previstas, según documentación gráfica de Proyecto.
Criterio de cuantificación de obra: Se medirá el número de unidades realmente ejecutadas según especificaciones de Proyecto.

| Código | Ud | Descripción | Rendimiento | Precio | Importe |
|---|---|---|---|---|---|
| mt07cid020a | Ud | Pieza de borde perimetral, en forma de "L", de polipropileno y polietileno reciclados, de 200x20x10 cm, color negro, para soleras ventiladas. (material) | 1 | 25.61 | 25.610 |
| mt50spa101 | kg | Clavos de acero. (material) | 0.1 | 28.53 | 2.853 |
| mt08var050 | kg | Alambre galvanizado para atar, de 1,30 mm de diámetro. (material) | 0.05 | 22.86 | 1.143 |
| mo112 | h | Peón albañil. (mano de obra) | 0.126 | 71.45 | 9.003 |
| % | % | Herramienta menor | 2 % | 38.609 | 0.772 |
|  |  | Costes directos |  |  | 39.381 |

Residuos:
- colocación: mt50spa101 Clavos de acero; factor de residuo 0.0045
- colocación: mt08var050 Alambre galvanizado para atar, de 1,30 mm de diámetro; factor de residuo 0.0038

## Recursos

**mt07cid020a** Ud Pieza de borde perimetral
Datos técnicos: Coste energético 228.155 MJ; Emisión de CO2 7.716 kg
Residuos:
- embalaje: re170203 Plástico. (componente de residuo); rendimiento 0.005 kg; Código LER 17 02 03; Masa del elemento 1 kg; Volumen 0.001667 m3

**mt50spa101** kg Clavos de acero
Datos técnicos: Coste energético 9.830 MJ; Emisión de CO2 0.510 kg; Código LER 17 04 05; Masa del elemento 1 kg; Volumen 0.000476 m3

**mt08var050** kg Alambre galvanizado para atar, de 1,30 mm de diámetro
Datos técnicos: Coste energético 25.100 MJ; Emisión de CO2 2.560 kg; Código LER 17 04 05; Masa del elemento 1 kg; Volumen 0.000476 m3
