# Solera ventilada de concreto, para grandes alturas

- Propiedad del archivo: CYPE Ingenieros S.A.
- Formato: FIEBDC-3/2016
- Programa: Generador de precios de la construcción. CYPE Ingenieros, S.A.
- Fecha: 23/05/2024
- Ámbito geográfico: México
- Divisa: MXN
- Costes indirectos: 3 %
- Gastos generales: 13 %
- Beneficio industrial: 6 %
- IVA: 16 %

## A Acondicionamiento del terreno

### AN Nivelación

#### ANV Soleras ventiladas

**ANV015** m² Solera ventilada de concreto, para grandes alturas.
Solera ventilada de concreto reforzado, para grandes alturas, de 100+4 cm de canto, sobre cimbra perdida de piezas de polipropileno reciclado, apoyado sobre tubos de PVC de 125 mm de diámetro y 85 cm de altura, fijados a una matriz base, realizada con concreto f'c=20 MPa (200 kg/cm²), clasificación de exposición A1, tamaño máximo del agregado 12 mm, revenimiento de 5 a 10 cm, premezclado, y colado con grúa, y malla electrosoldada de alambre liso de acero tipo 6x6 6/6 como armado de reparto, colocada sobre separadores homologados en capa de compresión de 4 cm de espesor; apoyado todo ello sobre base de plantilla.
Criterio de valoración económica: El precio no incluye la capa de plantilla.
Incluye: Replanteo. Colocación de la matriz base. Colocación de los tubos. Corte de las piezas. Colocación y montaje de las piezas. Realización de los orificios de paso de instalaciones. Colocación de los elementos para paso de instalaciones. Colocación de la malla electrosoldada. Colado, extendido y vibrado del concreto. Regleado y nivelación de la capa de compresión. Curado del concreto.
Criterio de cuantificación de proyecto: Superficie medida según documentación gráfica de Proyecto.
Criterio de cuantificación de obra: Se medirá la superficie realmente ejecutada según especificaciones de Proyecto, sin deducir la superficie ocupada por las columnas situados dentro de su perímetro.

| Código | Ud | Descripción | Rendimiento | Precio | Importe |
|---|---|---|---|---|---|
| mt07cid030a | m² | Cimbra perdida de piezas de polipropileno reciclado, de 58x58x15 cm, para disponer sobre tubos de PVC, sobre una matriz base, para soleras ventiladas de gran altura. (material) | 1.05 | 330.63 | 347.162 |
| mt36tit010ha | m | Tubo de PVC, serie B, de 125 mm de diámetro y 3,2 mm de espesor. (material) | 2.55 | 104.99 | 267.725 |
| mt07ame070o | m² | Malla electrosoldada de alambre liso de acero tipo 6x6 6/6, separación 15,24x15,24 cm y Ø 4,88-4,88 mm, según NMX-B-290-CANACERO. (material) | 1.1 | 37.07 | 40.777 |
| mt08var050 | kg | Alambre galvanizado para atar, de 1,30 mm de diámetro. (material) | 0.017 | 22.86 | 0.389 |
| mt10haf061bc | m³ | Concreto f'c=20 MPa (200 kg/cm²), clasificación de exposición A1, tamaño máximo del agregado 12 mm, revenimiento nominal del concreto fresco de 5 a 10 mm, premezclado, según RCDF NTC Diseño y Construcción de Estructuras de Concreto (2004). (material) | 0.095 | 1339.8 | 127.281 |
| mt07aco020m | Ud | Separador homologado para malla electrosoldada. (material) | 1 | 1.36 | 1.360 |
| mq06vib020 | h | Regla vibrante de 3 m. (maquinaria) | 0.082 | 81.23 | 6.661 |
| mo044 | h | Oficial carpintero de obra negra. (mano de obra) | 0.032 | 124.86 | 3.996 |
| mo091 | h | Ayudante carpintero de obra negra. (mano de obra) | 0.032 | 75.97 | 2.431 |
| mo043 | h | Oficial fierrero. (mano de obra) | 0.029 | 124.86 | 3.621 |
| mo090 | h | Ayudante fierrero. (mano de obra) | 0.029 | 75.97 | 2.203 |
| mo045 | h | Oficial concretero. (mano de obra) | 0.024 | 124.86 | 2.997 |
| mo092 | h | Ayudante concretero. (mano de obra) | 0.108 | 75.97 | 8.205 |
| % | % | Herramienta menor | 2 % | 814.808 | 16.296 |
|  |  | Costes directos |  |  | 831.104 |

Residuos:
- colocación: mt36tit010ha Tubo de PVC, serie B, de 125 mm de diámetro y 3,2 mm de espesor; factor de residuo 0.0789538
- colocación: mt07ame070o; factor de residuo 0.0220345
- colocación: mt08var050 Alambre galvanizado para atar, de 1,30 mm de diámetro; factor de residuo 0.0038
- colocación: mt10haf061bc; factor de residuo 0.00158339

## Recursos

**mt07cid030a** m² Cimbra perdida de piezas de polipropileno reciclado
Datos técnicos: Coste energético 55.971 MJ; Emisión de CO2 2.105 kg
Residuos:
- embalaje: re170201 Madera. (componente de residuo); rendimiento 0.001 kg; Código LER 17 02 01; Masa del elemento 1 kg; Volumen 0.000909 m3
- embalaje: re170203 Plástico. (componente de residuo); rendimiento 0.002 kg; Código LER 17 02 03; Masa del elemento 1 kg; Volumen 0.001667 m3

**mt36tit010ha** m Tubo de PVC, serie B, de 125 mm de diámetro y 3,2 mm de espesor
Datos técnicos: Coste energético 87.027 MJ; Emisión de CO2 8.910 kg; Código LER 17 02 03; Masa del elemento 1.84 kg; Volumen 0.003067 m3
Residuos:
- embalaje: re170201 Madera; rendimiento 0.04 kg
- embalaje: re170203 Plástico; rendimiento 0.001 kg

**mt07ame070o** m² Malla electrosoldada de alambre liso de acero tipo 6x6 6/6
Datos técnicos: Coste energético 19.365 MJ; Emisión de CO2 1.005 kg; Código LER 17 04 05; Masa del elemento 1.97 kg; Volumen 0.000938 m3

**mt08var050** kg Alambre galvanizado para atar, de 1,30 mm de diámetro
Datos técnicos: Coste energético 25.100 MJ; Emisión de CO2 2.560 kg; Código LER 17 04 05; Masa del elemento 1 kg; Volumen 0.000476 m3

**mt10haf061bc** m³ Concreto f'c=20 MPa (200 kg/cm²)
Datos técnicos: Coste energético 1840.000 MJ; Emisión de CO2 230.000 kg; Código LER 17 01 01; Masa del elemento 2300 kg; Volumen 1.533333 m3

**mt07aco020m** Ud Separador homologado para malla electrosoldada
Datos técnicos: Coste energético 1.105 MJ; Emisión de CO2 0.114 kg
Residuos:
- embalaje: re150101 Envases de papel y cartón. (componente de residuo); rendimiento 0.072 kg; Código LER 15 01 01; Masa del elemento 1 kg; Volumen 0.001333 m3
