# Relleno para drenaje, con agregados reciclados

- Propiedad del archivo: CYPE Ingenieros S.A.
- Formato: FIEBDC-3/2016
- Programa: Generador de precios de la construcción. CYPE Ingenieros, S.A.
- Fecha: 23/05/2024
- Ámbito geográfico: México
- Divisa: MXN
- Costes indirectos: 3 %
- Gastos generales: 13 %
- Beneficio industrial: 6 %
- IVA: 16 %

## A Acondicionamiento del terreno

### AU Drenajes

#### AUR Rellenos

**AUR041** m³ Relleno para drenaje, con agregados reciclados.
Relleno con agregado reciclado mixto de concreto y material cerámico de 40 a 80 mm de diámetro, bajo cimentación, para drenaje del agua procedente del lateral de la excavación y/o de la parte inferior de la misma, y compactación en capas sucesivas de 20 cm de espesor máximo con compactador monocilíndrico vibrante autopropulsado.
Criterio de valoración económica: El precio no incluye los drenes lineales ni la realización de la prueba Proctor Modificado.
Incluye: Descarga a pie de obra de los agregados a utilizar en los trabajos de relleno. Replanteo general y de niveles. Extendido del material de relleno en capas de espesor uniforme. Humectación o desecación de cada capa. Compactación.
Criterio de cuantificación de proyecto: Volumen medido sobre los planos de perfiles transversales del Proyecto, que definen el movimiento de tierras a realizar en obra.
Criterio de cuantificación de obra: Se medirá, en perfil compactado, el volumen realmente ejecutado según especificaciones de Proyecto, sin incluir los incrementos por excesos de excavación no autorizados.

| Código | Ud | Descripción | Rendimiento | Precio | Importe |
|---|---|---|---|---|---|
| mt01aro010p | t | Agregado reciclado mixto de concreto y material cerámico, de granulometría comprendida entre 40 y 80 mm, suministrado mediante camión. (material) | 2 | 161.46 | 322.920 |
| mq01pan010a | h | Pala cargadora sobre ruedas de 120 kW/1,9 m³. (maquinaria) | 0.02 | 699.75 | 13.995 |
| mq04cab010c | h | Camión basculante de 12 t de carga, de 162 kW. (maquinaria) | 0.015 | 698.7 | 10.481 |
| mq02rov010c | h | Compactador monocilíndrico vibrante autopropulsado, de 74 kW, de 7,42 t, anchura de trabajo 167,6 cm. (maquinaria) | 0.309 | 876.64 | 270.882 |
| mq02cia020j | h | Camión cisterna, de 8 m³ de capacidad. (maquinaria) | 0.012 | 1846.52 | 22.158 |
| mo113 | h | Cabo albañil. (mano de obra) | 0.39 | 70.3 | 27.417 |
| % | % | Herramienta menor | 2 % | 667.853 | 13.357 |
|  |  | Costes directos |  |  | 681.210 |

Residuos:
- colocación: mt01aro010p; factor de residuo 0.00751766

## Recursos

**mt01aro010p** t Agregado reciclado mixto de concreto y material cerámico
Datos técnicos: Coste energético 71.000 MJ; Emisión de CO2 0.900 kg; Código LER 01 04 08; Masa del elemento 1000 kg; Volumen 0.666667 m3
