# Descabezado de micropilote

- Propiedad del archivo: CYPE Ingenieros S.A.
- Formato: FIEBDC-3/2016
- Programa: Generador de precios de la construcción. CYPE Ingenieros, S.A.
- Fecha: 06/10/2024
- Ámbito geográfico: México
- Divisa: MXN
- Costes indirectos: 3 %
- Gastos generales: 13 %
- Beneficio industrial: 6 %
- IVA: 16 %

## C Cimentaciones

### CP Profundas

#### CPM Micropilotes

**CPM050** m Descabezado de micropilote.
Descabezado de micropilote con perfil tubular de acero, de 120 mm de diámetro, mediante picado del mortero de la cabeza del micropilote que no reúne las características mecánicas necesarias, con martillo eléctrico, y carga manual de escombros sobre camión o contenedor.
Incluye: Descabezado. Retirada y acopio de escombros. Carga manual de escombros sobre camión o contenedor.
Criterio de cuantificación de proyecto: Longitud medida según documentación gráfica de Proyecto.
Criterio de cuantificación de obra: Se medirá la longitud realmente ejecutada según especificaciones de Proyecto.

| Código | Ud | Descripción | Rendimiento | Precio | Importe |
|---|---|---|---|---|---|
| mq05mai040 | h | Martillo eléctrico. (maquinaria) | 0.401 | 48.56 | 19.473 |
| mo112 | h | Peón albañil. (mano de obra) | 0.506 | 72.64 | 36.756 |
| mo113 | h | Cabo albañil. (mano de obra) | 0.317 | 71.46 | 22.653 |
| % | % | Herramienta menor | 2 % | 78.882 | 1.578 |
|  |  | Costes directos |  |  | 80.460 |

Residuos:
- demolición: ruo170101 Hormigón (hormigones, morteros y prefabricados). (componente de residuo); rendimiento 42 kg; Código LER 17 01 01; Masa del elemento 1 kg; Volumen 0.000667 m3
- demolición: ruo170405 Hierro y acero. (componente de residuo); rendimiento 21.96 kg; Código LER 17 04 05; Masa del elemento 1 kg; Volumen 0.000476 m3
