# Demolición de correa de madera

- Propiedad del archivo: CYPE Ingenieros S.A.
- Formato: FIEBDC-3/2016
- Programa: Generador de precios de la construcción. CYPE Ingenieros, S.A.
- Fecha: 06/10/2024
- Ámbito geográfico: México
- Divisa: MXN
- Costes indirectos: 3 %
- Gastos generales: 13 %
- Beneficio industrial: 6 %
- IVA: 16 %

## D Demoliciones

### DE Estructuras

#### DEM Madera

**DEM110** m Demolición de correa de madera.
Demolición de correa de madera, con medios manuales y motosierra, y carga manual sobre camión o contenedor.
Incluye: Demolición del elemento. Fragmentación de los escombros en piezas manejables. Retirada y acopio de escombros. Limpieza de los restos de obra. Carga manual de escombros sobre camión o contenedor.
Criterio de cuantificación de proyecto: Longitud medida según documentación gráfica de Proyecto.
Criterio de cuantificación de obra: Se medirá la longitud realmente demolida según especificaciones de Proyecto.

| Código | Ud | Descripción | Rendimiento | Precio | Importe |
|---|---|---|---|---|---|
| mq09sie010 | h | Motosierra a gasolina, de 50 cm de espada y 2 kW de potencia. (maquinaria) | 0.12 | 52.03 | 6.244 |
| mo020 | h | Oficial albañil. (mano de obra) | 0.151 | 121.97 | 18.417 |
| mo112 | h | Peón albañil. (mano de obra) | 0.151 | 72.64 | 10.969 |
| mo113 | h | Cabo albañil. (mano de obra) | 0.252 | 71.46 | 18.008 |
| % | % | Herramienta menor | 2 % | 53.638 | 1.073 |
|  |  | Costes directos |  |  | 54.711 |

Residuos:
- demolición: ruo170201 Madera. (componente de residuo); rendimiento 5.014 kg; Código LER 17 02 01; Masa del elemento 1 kg; Volumen 0.000909 m3
