# Desmontaje de cobertura de láminas de acero en techumbre inclinada

- Propiedad del archivo: CYPE Ingenieros S.A.
- Formato: FIEBDC-3/2016
- Programa: Generador de precios de la construcción. CYPE Ingenieros, S.A.
- Fecha: 06/10/2024
- Ámbito geográfico: México
- Divisa: MXN
- Costes indirectos: 3 %
- Gastos generales: 13 %
- Beneficio industrial: 6 %
- IVA: 16 %

## D Demoliciones

### DQ Techumbres

#### DQC Capa de cobertura

**DQC010** m² Desmontaje de cobertura de láminas de acero en techumbre inclinada.
Desmontaje de cobertura de lámina de acero, sujeta mecánicamente sobre correa estructural a menos de 20 m de altura, en techumbre inclinada a dos aguas con una pendiente media del 30%; con medios manuales, y carga manual sobre camión o contenedor.
Criterio de valoración económica: El precio incluye el desmontaje de los elementos de fijación, de los remates, de las gárgolas y de las bajantes.
Incluye: Desmontaje del elemento. Retirada y acopio del material desmontado. Limpieza de los restos de obra. Carga manual del material desmontado y restos de obra sobre camión o contenedor.
Criterio de cuantificación de proyecto: Superficie medida según documentación gráfica de Proyecto.
Criterio de cuantificación de obra: Se medirá la superficie realmente desmontada según especificaciones de Proyecto.

| Código | Ud | Descripción | Rendimiento | Precio | Importe |
|---|---|---|---|---|---|
| mo113 | h | Cabo albañil. (mano de obra) | 0.423 | 71.46 | 30.228 |
| % | % | Herramienta menor | 2 % | 30.228 | 0.605 |
|  |  | Costes directos |  |  | 30.833 |

Residuos:
- demolición: ruo170405 Hierro y acero. (componente de residuo); rendimiento 10.76 kg; Código LER 17 04 05; Masa del elemento 1 kg; Volumen 0.000476 m3
