# Desmontaje de lucernario de placas translúcidas

- Propiedad del archivo: CYPE Ingenieros S.A.
- Formato: FIEBDC-3/2016
- Programa: Generador de precios de la construcción. CYPE Ingenieros, S.A.
- Fecha: 06/10/2024
- Ámbito geográfico: México
- Divisa: MXN
- Costes indirectos: 3 %
- Gastos generales: 13 %
- Beneficio industrial: 6 %
- IVA: 16 %

## D Demoliciones

### DQ Techumbres

#### DQL Lucernarios

**DQL030** m² Desmontaje de lucernario de placas translúcidas.
Desmontaje de estructura metálica y placas translúcidas de lucernario a dos aguas de 3 a 8 m de claro máximo, con equipo de oxicorte, sin afectar a la estabilidad de los elementos constructivos contiguos, y carga manual sobre camión o contenedor.
Incluye: Desmontaje del elemento. Retirada y acopio del material desmontado. Limpieza de los restos de obra. Carga manual del material desmontado y restos de obra sobre camión o contenedor.
Criterio de cuantificación de proyecto: Superficie medida según documentación gráfica de Proyecto.
Criterio de cuantificación de obra: Se medirá la superficie realmente desmontada según especificaciones de Proyecto.

| Código | Ud | Descripción | Rendimiento | Precio | Importe |
|---|---|---|---|---|---|
| mq08sol010 | h | Equipo de oxicorte, con acetileno como combustible y oxígeno como comburente. (maquinaria) | 0.224 | 127.82 | 28.632 |
| mo019 | h | Oficial soldador. (mano de obra) | 0.283 | 123.57 | 34.970 |
| mo113 | h | Cabo albañil. (mano de obra) | 0.212 | 71.46 | 15.150 |
| % | % | Herramienta menor | 2 % | 78.752 | 1.575 |
|  |  | Costes directos |  |  | 80.327 |

Residuos:
- demolición: ruo170203 Plástico. (componente de residuo); rendimiento 7.2 kg; Código LER 17 02 03; Masa del elemento 1 kg; Volumen 0.001667 m3
- demolición: ruo170402 Aluminio. (componente de residuo); rendimiento 11.19 kg; Código LER 17 04 02; Masa del elemento 1 kg; Volumen 0.000667 m3
- demolición: ruo170405 Hierro y acero. (componente de residuo); rendimiento 0.2 kg; Código LER 17 04 05; Masa del elemento 1 kg; Volumen 0.000476 m3
