# Eliminación de revoco o estuco en paramento interior

- Propiedad del archivo: CYPE Ingenieros S.A.
- Formato: FIEBDC-3/2016
- Programa: Generador de precios de la construcción. CYPE Ingenieros, S.A.
- Fecha: 01/11/2025
- Ámbito geográfico: México
- Divisa: MXN
- Costes indirectos: 3 %
- Gastos generales: 13 %
- Beneficio industrial: 6 %
- IVA: 16 %

## D Demoliciones

### DR Revestimientos y lambrines

#### DRF Revestimientos continuos

**DRF031** m² Eliminación de revoco o estuco en paramento interior.
Eliminación de revoco o estuco de cal y de su aplanado grueso base, aplicado sobre paramento horizontal interior de más de 3 m de altura, con medios manuales, sin deteriorar la superficie soporte, que quedará al descubierto y preparada para su posterior revestimiento, y carga manual sobre camión o contenedor.
Incluye: Eliminación del revestimiento. Retirada y acopio de escombros. Limpieza de los restos de obra. Carga manual de escombros sobre camión o contenedor.
Criterio de cuantificación de proyecto: Superficie medida según documentación gráfica de Proyecto.
Criterio de cuantificación de obra: Se medirá la superficie realmente demolida según especificaciones de Proyecto.

| Código | Ud | Descripción | Rendimiento | Precio | Importe |
|---|---|---|---|---|---|
| mo113 | h | Cabo albañil. (mano de obra) | 1.034 | 74.59 | 77.126 |
| % | % | Herramienta menor | 2 % | 77.126 | 1.543 |
|  |  | Costes directos |  |  | 78.669 |

Residuos:
- demolición: ruo170101 Hormigón (hormigones, morteros y prefabricados). (componente de residuo); rendimiento 19 kg; Código LER 17 01 01; Masa del elemento 1 kg; Volumen 0.000667 m3
