# Peldaño de lámina perforada

- Propiedad del archivo: CYPE Ingenieros S.A.
- Formato: FIEBDC-3/2016
- Programa: Generador de precios de la construcción. CYPE Ingenieros, S.A.
- Fecha: 29/05/2025
- Ámbito geográfico: México
- Divisa: MXN
- Costes indirectos: 3 %
- Gastos generales: 13 %
- Beneficio industrial: 6 %
- IVA: 16 %

## E Estructuras

### EA Acero

#### EAE Escaleras, pasarelas y plataformas de trabajo

**EAE140** Ud Peldaño de lámina perforada.
Peldaño recto de 700x250 mm, de lámina perforada de acero galvanizado, con perforaciones redondas al tresbolillo 60°, R2 T3, de 2 mm de diámetro y 3 mm de distancia entre centros de dos perforaciones contiguas, de 2 mm de espesor y con un 40% de la superficie perforada, con los bordes largos doblados en U de 25x25 mm, con uniones soldadas en obra, sobre zanca metálica de escalera.
Criterio de valoración económica: El precio incluye las soldaduras.
Incluye: Replanteo. Colocación y fijación de los peldaños. Limpieza final.
Criterio de cuantificación de proyecto: Número de unidades previstas, según documentación gráfica de Proyecto.
Criterio de cuantificación de obra: Se medirá el número de unidades realmente ejecutadas según especificaciones de Proyecto.

| Código | Ud | Descripción | Rendimiento | Precio | Importe |
|---|---|---|---|---|---|
| mt26aha030a | Ud | Peldaño recto de 700x250 mm, de lámina perforada de acero galvanizado, con perforaciones redondas al tresbolillo 60°, R2 T3, de 2 mm de diámetro y 3 mm de distancia entre centros de dos perforaciones contiguas, de 2 mm de espesor y con un 40% de la superficie perforada, con los bordes largos doblados en U de 25x25 mm. (material) | 1 | 589.71 | 589.710 |
| mq08sol020 | h | Equipo y elementos auxiliares para soldadura eléctrica. (maquinaria) | 0.135 | 53.01 | 7.156 |
| mo047 | h | Oficial montador de estructura metálica. (mano de obra) | 0.17 | 132.49 | 22.523 |
| mo094 | h | Ayudante montador de estructura metálica. (mano de obra) | 0.17 | 80.62 | 13.705 |
| % | % | Herramienta menor | 2 % | 633.094 | 12.662 |
|  |  | Costes directos |  |  | 645.756 |

Residuos:
- colocación: mt26aha030a; factor de residuo 0.006

## Recursos

**mt26aha030a** Ud Peldaño recto de 700x250 mm
Datos técnicos: Coste energético 54.533 MJ; Emisión de CO2 4.835 kg; Código LER 17 04 05; Masa del elemento 1.59 kg; Volumen 0.000757 m3
Residuos:
- embalaje: re170203 Plástico. (componente de residuo); rendimiento 0.04 kg; Código LER 17 02 03; Masa del elemento 1 kg; Volumen 0.001667 m3
