# Albardilla

- Propiedad del archivo: CYPE Ingenieros S.A.
- Formato: FIEBDC-3/2016
- Programa: Generador de precios de la construcción. CYPE Ingenieros, S.A.
- Fecha: 06/10/2024
- Ámbito geográfico: México
- Divisa: MXN
- Costes indirectos: 3 %
- Gastos generales: 13 %
- Beneficio industrial: 6 %
- IVA: 16 %

## E Estructuras

### EC Cantería

#### ECS Elementos arquitectónicos

**ECS010** m Albardilla.
Albardilla de granito Gris Mondariz de 20 cm de anchura, con un espesor de 8 cm, acabado aserrado en las caras aparentes, con los cantos matados, asentada con mortero de cemento confeccionado en obra, con 250 kg/m³ de cemento, color gris, dosificación 1:6, suministrado en sacos, para remate de muro de mampostería, y emboquillado entre piezas y de las uniones con los muros con mortero de juntas cementoso mejorado, tipo CG2 W A, con absorción de agua reducida y resistencia elevada a la abrasión, color Blanco.
Incluye: Replanteo del nivel de apoyo. Preparación del mortero. Extendido de la capa de mortero en la zona de apoyo. Colocación. Nivelación. Emboquillado y limpieza.
Criterio de cuantificación de proyecto: Longitud medida a ejes, según documentación gráfica de Proyecto.
Criterio de cuantificación de obra: Se medirá, a ejes, la longitud realmente ejecutada según especificaciones de Proyecto.

| Código | Ud | Descripción | Rendimiento | Precio | Importe |
|---|---|---|---|---|---|
| mt06abl010sa | m | Albardilla de granito Gris Mondariz de 20 cm de ancho y 8 cm de espesor, acabado aserrado con los cantos matados. (material) | 1 | 240.72 | 240.720 |
| mt08aaa010a | m³ | Agua. (material) | 0.004 | 22.64 | 0.091 |
| mt01arg005a | t | Arena de cantera, para mortero hecho en obra. (material) | 0.014 | 312.71 | 4.378 |
| mt08cem000f | kg | Cemento gris en sacos. (material) | 2.142 | 2.22 | 4.755 |
| mt09mcw050ba | kg | Mortero de juntas cementoso mejorado, tipo CG2 W A, con absorción de agua reducida y resistencia elevada a la abrasión, color Blanco, compuesto de cemento blanco, cemento gris, agregados calcáreos, resinas sintéticas, aditivos orgánicos e inorgánicos específicos y pigmentos minerales, con muy bajo contenido de sustancias orgánicas volátiles (VOC), extrafino e impermeable al agua, para emboquillado de todo tipo de piezas cerámicas y piedras naturales, para juntas de hasta 3 mm. (material) | 0.085 | 17.94 | 1.525 |
| mq06hor010 | h | Revolvedora de concreto eléctrica con una capacidad de amasado de 160 l. (maquinaria) | 0.006 | 53.42 | 0.321 |
| mo022 | h | Oficial colocador de piedra natural. (mano de obra) | 0.4 | 121.97 | 48.788 |
| mo060 | h | Ayudante colocador de piedra natural. (mano de obra) | 0.507 | 74.26 | 37.650 |
| % | % | Herramienta menor | 2 % | 338.228 | 6.765 |
|  |  | Costes directos |  |  | 344.993 |

Residuos:
- colocación: mt06abl010sa Albardilla de granito Gris Mondariz de 20 cm de ancho y 8 cm de espesor, acabado aserrado con los cantos matados; factor de residuo 0.0154
- colocación: mt01arg005a Arena de cantera, para mortero hecho en obra; factor de residuo 0.00501329
- colocación: mt08cem000f Cemento gris en sacos; factor de residuo 0.0063
- colocación: mt09mcw050ba; factor de residuo 0.07

## Recursos

**mt06abl010sa** m Albardilla de granito Gris Mondariz de 20 cm de ancho y 8 cm de espesor, acabado aserrado con los cantos matados
Datos técnicos: Coste energético 198.502 MJ; Emisión de CO2 5.620 kg; Código LER 01 04 13; Masa del elemento 46.8 kg; Volumen 0.0312 m3
Residuos:
- embalaje: re170201 Madera. (componente de residuo); rendimiento 0.008 kg; Código LER 17 02 01; Masa del elemento 1 kg; Volumen 0.000909 m3
- embalaje: re170203 Plástico. (componente de residuo); rendimiento 0.004 kg; Código LER 17 02 03; Masa del elemento 1 kg; Volumen 0.001667 m3

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera; rendimiento 0.001 kg
- embalaje: re170203 Plástico; rendimiento 0.003 kg

**mt09mcw050ba** kg Mortero de juntas cementoso mejorado
Datos técnicos: Coste energético 7.725 MJ; Emisión de CO2 0.576 kg; Código LER 17 09 04; Masa del elemento 1 kg; Volumen 0.000667 m3
Residuos:
- embalaje: re150101 Envases de papel y cartón; rendimiento 0.02 kg
- embalaje: re170201 Madera; rendimiento 0.005 kg
- embalaje: re170203 Plástico; rendimiento 0.008 kg
