# Marquesina de madera

- Propiedad del archivo: CYPE Ingenieros S.A.
- Formato: FIEBDC-3/2016
- Programa: Generador de precios de la construcción. CYPE Ingenieros, S.A.
- Fecha: 06/10/2024
- Ámbito geográfico: México
- Divisa: MXN
- Costes indirectos: 3 %
- Gastos generales: 13 %
- Beneficio industrial: 6 %
- IVA: 16 %

## E Estructuras

### EM Madera

#### EMP Porches y marquesinas

**EMP030** Ud Marquesina de madera.
Marquesina de madera laminada de abeto tratada en autoclave, de 1710x700x950 mm y 1,2 m² de superficie. Incluso accesorios, piezas especiales, elementos de anclaje y barniz para tratamiento de protección.
Incluye: Replanteo de alineaciones y niveles. Montaje de la marquesina. Barnizado.
Criterio de cuantificación de proyecto: Número de unidades previstas, según documentación gráfica de Proyecto.
Criterio de cuantificación de obra: Se medirá el número de unidades realmente ejecutadas según especificaciones de Proyecto.

| Código | Ud | Descripción | Rendimiento | Precio | Importe |
|---|---|---|---|---|---|
| mt07emo030a | Ud | Marquesina de madera laminada de abeto tratada en autoclave, de 1710x700x950 mm y 1,2 m² de superficie, incluso accesorios, piezas especiales, elementos de anclaje y barniz para tratamiento de protección. (material) | 1 | 6084.31 | 6084.310 |
| mo048 | h | Oficial montador de estructura de madera. (mano de obra) | 1.262 | 126.93 | 160.186 |
| mo095 | h | Ayudante montador de estructura de madera. (mano de obra) | 1.262 | 77.23 | 97.464 |
| % | % | Herramienta menor | 2 % | 6341.960 | 126.839 |
|  |  | Costes directos |  |  | 6468.799 |

## Recursos

**mt07emo030a** Ud Marquesina de madera laminada de abeto tratada en autoclave
Datos técnicos: Coste energético 176.673 MJ; Emisión de CO2 -0.740 kg
Residuos:
- embalaje: re150101 Envases de papel y cartón. (componente de residuo); rendimiento 3.585 kg; Código LER 15 01 01; Masa del elemento 1 kg; Volumen 0.001333 m3
