# Pasamanos de acero

- Propiedad del archivo: CYPE Ingenieros S.A.
- Formato: FIEBDC-3/2016
- Programa: Generador de precios de la construcción. CYPE Ingenieros, S.A.
- Fecha: 06/10/2024
- Ámbito geográfico: México
- Divisa: MXN
- Costes indirectos: 3 %
- Gastos generales: 13 %
- Beneficio industrial: 6 %
- IVA: 16 %

## F Fachadas y muros divisorios

### FD Defensas

#### FDD Barandales y pasamanos

**FDD130** m Pasamanos de acero.
Pasamanos recto metálico, formado por tubo hueco de acero galvanizado, de 40 mm de diámetro, con soportes metálicos fijados al paramento mediante anclaje mecánico con taquetes de nylon y tornillos de acero galvanizado. Incluso replanteo de los soportes, fijación de los soportes al paramento y fijación del pasamanos a los soportes. Elaborado en taller y montado en obra. Totalmente terminado y listo para pintar.
Incluye: Replanteo de los soportes. Fijación de los soportes al paramento. Fijación del pasamanos a los soportes.
Criterio de cuantificación de proyecto: Longitud medida a ejes, según documentación gráfica de Proyecto.
Criterio de cuantificación de obra: Se medirá, a ejes, la longitud realmente ejecutada según especificaciones de Proyecto.

| Código | Ud | Descripción | Rendimiento | Precio | Importe |
|---|---|---|---|---|---|
| mt26aaa033a | Ud | Anclaje mecánico con taquete de nylon y tornillo de acero galvanizado, de cabeza avellanada. (material) | 2 | 4.96 | 9.920 |
| mt26dpa020a | m | Pasamanos recto metálico, formado por tubo hueco de acero galvanizado, de 40 mm de diámetro, con soportes y embellecedores del mismo material para su fijación al paramento. (material) | 1 | 365.79 | 365.790 |
| mo018 | h | Oficial 1ª cerrajero. (mano de obra) | 0.252 | 123.57 | 31.140 |
| mo059 | h | Ayudante cerrajero. (mano de obra) | 0.252 | 74.4 | 18.749 |
| % | % | Herramienta menor | 2 % | 425.599 | 8.512 |
|  |  | Costes directos |  |  | 434.111 |

Residuos:
- colocación: mt26aaa033a Anclaje mecánico con taquete de nylon y tornillo de acero galvanizado, de cabeza avellanada; factor de residuo 0.00430435

## Recursos

**mt26aaa033a** Ud Anclaje mecánico con taquete de nylon y tornillo de acero galvanizado, de cabeza avellanada
Datos técnicos: Coste energético 1.599 MJ; Emisión de CO2 0.133 kg; Código LER 17 04 05; Masa del elemento 0.046 kg; Volumen 0.000022 m3
Residuos:
- embalaje: re150101 Envases de papel y cartón. (componente de residuo); rendimiento 0.001 kg; Código LER 15 01 01; Masa del elemento 1 kg; Volumen 0.001333 m3

**mt26dpa020a** m Pasamanos recto metálico
Datos técnicos: Coste energético 19.755 MJ; Emisión de CO2 1.025 kg
Residuos:
- embalaje: re170203 Plástico. (componente de residuo); rendimiento 0.002 kg; Código LER 17 02 03; Masa del elemento 1 kg; Volumen 0.001667 m3
