# Barandal de vidrio. Sistema "CORTIZO"

- Propiedad del archivo: CYPE Ingenieros S.A.
- Formato: FIEBDC-3/2016
- Programa: Generador de precios de la construcción. CYPE Ingenieros, S.A.
- Fecha: 29/05/2025
- Ámbito geográfico: México
- Divisa: MXN
- Costes indirectos: 3 %
- Gastos generales: 13 %
- Beneficio industrial: 6 %
- IVA: 16 %

## F Fachadas y muros divisorios

### FD Defensas

#### FDY Sistemas de barandales de vidrio

**FDY030** m Barandal de vidrio. Sistema "CORTIZO".
Sistema de barandal de vidrio View Crystal "CORTIZO", sin pasamanos, formado por perfil continuo en "U" de aleación de aluminio 6063 T6, acabado anodizado con el sello EWAA-EURAS, que garantiza el espesor y la calidad del proceso de anodizado, probado para una carga de 0,8 kN/m aplicada sobre el borde superior del vidrio, de altura máxima 110 cm, para vidrio templado laminar de seguridad, compuesto por dos lunas de 6 mm de espesor, unidas mediante dos láminas incoloras de butiral de polivinilo, de 0,38 mm de espesor cada una. Incluso anclaje mecánico de expansión de acero cincado para la fijación sobre la cara superior de la losa.
Incluye: Marcado de los puntos de fijación. Aplomado y nivelación. Fijación de los anclajes. Montaje de elementos complementarios.
Criterio de cuantificación de proyecto: Longitud medida a ejes, según documentación gráfica de Proyecto.
Criterio de cuantificación de obra: Se medirá, a ejes, la longitud realmente ejecutada según especificaciones de Proyecto.

| Código | Ud | Descripción | Rendimiento | Precio | Importe |
|---|---|---|---|---|---|
| mt25dbc100aa | m | Sistema de barandal de vidrio View Crystal "CORTIZO", sin pasamanos, formado por perfil continuo en "U" de aleación de aluminio 6063 T6, acabado anodizado con el sello EWAA-EURAS, que garantiza el espesor y la calidad del proceso de anodizado, probado para una carga de 0,8 kN/m aplicada sobre el borde superior del vidrio, con calzos y cuñas de goma para la sujeción del vidrio y anclaje mecánico de expansión de acero cincado, de alta resistencia, para la fijación sobre la cara superior de la losa. (material) | 1 | 1902.49 | 1902.490 |
| mt21ves015b | m² | Vidrio templado laminar de seguridad, compuesto por dos lunas de 6 mm de espesor, unidas mediante dos láminas incoloras de butiral de polivinilo, de 0,38 mm de espesor cada una. Según ISO 12543-2, y (material) | 1.1 | 2319.61 | 2551.571 |
| mo011 | h | Oficial montador. (mano de obra) | 1.91 | 130.84 | 249.904 |
| mo080 | h | Ayudante montador. (mano de obra) | 1.91 | 77.51 | 148.044 |
| % | % | Herramienta menor | 2 % | 4852.009 | 97.040 |
|  |  | Costes directos |  |  | 4949.049 |

Residuos:
- colocación: mt21ves015b; factor de residuo 0.0055

## Recursos

**mt21ves015b** m² Vidrio templado laminar de seguridad
Datos técnicos: Coste energético 421.446 MJ; Emisión de CO2 31.237 kg; Código LER 17 02 02; Masa del elemento 30 kg; Volumen 0.03 m3
Residuos:
- embalaje: re170604 Materiales de aislamiento distintos de los especificados en los códigos 17 06 01 y 17 06 03. (componente de residuo); rendimiento 0.016 kg; Código LER 17 06 04; Masa del elemento 1 kg; Volumen 0.001667 m3
