# Puerta interior para mampara modular

- Propiedad del archivo: CYPE Ingenieros S.A.
- Formato: FIEBDC-3/2016
- Programa: Generador de precios de la construcción. CYPE Ingenieros, S.A.
- Fecha: 02/11/2025
- Ámbito geográfico: México
- Divisa: MXN
- Costes indirectos: 3 %
- Gastos generales: 13 %
- Beneficio industrial: 6 %
- IVA: 16 %

## F Fachadas y muros divisorios

### FO Mamparas y muros móviles

#### FOM Modulares

**FOM020** Ud Puerta interior para mampara modular.
Módulo de mampara con puerta interior de 850 mm de hoja y 2 fijos laterales de 300 mm cada uno, 2 fijos laterales de 300 mm cada uno, con paneles de tablero aglomerado de 16 mm de espesor con acabado en melamina, fijados mecánicamente con sujeción oculta, entrecalles horizontales empotradas en panel con perfil de PVC de 10 mm, y cámara entre paneles rellena con lana de roca; perfiles verticales internos de aluminio, ocultos entre módulos, y perfiles vistos superiores de 35x45 mm e inferiores de 60x45 mm, de aluminio anodizado o lacado estándar; para mampara modular. Incluso herrajes, remates y sellado de juntas.
Incluye: Replanteo y marcado de los puntos de fijación. Aplomado, nivelación y fijación de los perfiles que forman el bastidor. Colocación y fijación de la puerta. Tratamiento de juntas. Remate del perímetro del elemento, por las dos caras.
Criterio de cuantificación de proyecto: Número de unidades previstas, según documentación gráfica de Proyecto.
Criterio de cuantificación de obra: Se medirá el número de unidades realmente ejecutadas según especificaciones de Proyecto.

| Código | Ud | Descripción | Rendimiento | Precio | Importe |
|---|---|---|---|---|---|
| mt26mmd017a | Ud | Módulo de mampara con puerta interior de 850 mm de hoja y 2 fijos laterales de 300 mm cada uno, 2 fijos laterales de 300 mm cada uno, con paneles de tablero aglomerado de 16 mm de espesor con acabado en melamina, fijados mecánicamente con sujeción oculta, entrecalles horizontales empotradas en panel con perfil de PVC de 10 mm, y cámara entre paneles rellena con lana de roca; perfiles verticales internos de aluminio, ocultos entre módulos, y perfiles vistos superiores de 35x45 mm e inferiores de 60x45 mm, de aluminio anodizado o lacado estándar; con bisagras y cerradura con maneta. (material) | 1 | 18266.09 | 18266.090 |
| mo011 | h | Oficial montador. (mano de obra) | 0.631 | 130.84 | 82.560 |
| % | % | Herramienta menor | 2 % | 18348.650 | 366.973 |
|  |  | Costes directos |  |  | 18715.623 |
