# Cerramiento de fachada de vidrioblocks

- Propiedad del archivo: CYPE Ingenieros S.A.
- Formato: FIEBDC-3/2016
- Programa: Generador de precios de la construcción. CYPE Ingenieros, S.A.
- Fecha: 23/05/2024
- Ámbito geográfico: México
- Divisa: MXN
- Costes indirectos: 3 %
- Gastos generales: 13 %
- Beneficio industrial: 6 %
- IVA: 16 %

## F Fachadas y muros divisorios

### FU Cerramientos acristalados y muros divisorios acristaladas

#### FUV Cerramientos de vidrioblocks

**FUV010** m² Cerramiento de fachada de vidrioblocks.
Cerramiento de fachada de mampostería de bloques huecos de vidrio moldeado ondulado, incoloro, 190x190x80 mm, asentados con adhesivo cementoso, color blanco, compuesto por cemento blanco de alta resistencia, agregados especiales de granulometría seleccionada y aditivos plastificantes, y varillas de acero galvanizado, con juntas perimetrales de 3,5 cm de espesor y juntas entre bloques de 1 cm de espesor mínimo, con banda autoadhesiva desolidarizante de espuma de poliuretano de celdas cerradas, de 3,2 mm de espesor y 70 mm de anchura. Incluso crucetas de PVC para la colocación de vidrioblocks y silicona para sellado perimetral.
Incluye: Replanteo. Colocación y aplomado de miras de referencia. Tendido de hilos entre miras. Colocación de las bandas de dilatación inferior y laterales. Colocación de adhesivo cementoso en la junta perimetral inferior. Colocación de los bloques por hiladas a nivel y de las crucetas entre bloques. Colocación de las varillas. Colocación de la banda de dilatación superior antes de la colocación de la última hilada de bloques. Emboquillado de los bloques. Sellado de las juntas perimetrales. Repaso y limpieza de juntas.
Criterio de cuantificación de proyecto: Superficie medida según documentación gráfica de Proyecto, sin duplicar esquinas ni encuentros, deduciendo todos los huecos.
Criterio de cuantificación de obra: Se medirá la superficie realmente ejecutada según especificaciones de Proyecto, sin duplicar esquinas ni encuentros, deduciendo todos los huecos.

| Código | Ud | Descripción | Rendimiento | Precio | Importe |
|---|---|---|---|---|---|
| mt12psg041c | m | Banda autoadhesiva desolidarizante de espuma de poliuretano de celdas cerradas, de 3,2 mm de espesor y 70 mm de anchura, resistencia térmica 0,10 m²K/W, conductividad térmica 0,032 W/(mK). (material) | 0.5 | 6.19 | 3.095 |
| mt21vmh010ada | Ud | Bloque hueco de vidrio moldeado ondulado, incoloro, 190x190x80 mm. (material) | 25 | 48.94 | 1223.500 |
| mt09mcp260a | kg | Adhesivo cementoso, color blanco, compuesto por cemento blanco de alta resistencia, agregados especiales de granulometría seleccionada y aditivos plastificantes, para el montaje y emboquillado de vidrioblocks. (material) | 12 | 7.96 | 95.520 |
| mt07www060a | kg | Varilla de acero galvanizado, de 6 mm de diámetro. (material) | 2.35 | 59.01 | 138.674 |
| mt21vva110 | Ud | Repercusión, por m², de crucetas de PVC para la colocación de vidrioblocks. (material) | 1 | 62.64 | 62.640 |
| mt15sja025b | Ud | Cartucho de silicona acética monocomponente, antimoho, color transparente, de 310 ml. (material) | 0.5 | 199.47 | 99.735 |
| mo021 | h | Oficial albañil especializado en trabajos de mampostería. (mano de obra) | 3.817 | 119.98 | 457.964 |
| mo114 | h | Peón albañil especializado en trabajos de mampostería. (mano de obra) | 1.908 | 70.3 | 134.132 |
| % | % | Herramienta menor | 2 % | 2215.260 | 44.305 |
|  |  | Costes directos |  |  | 2259.565 |

Residuos:
- colocación: mt12psg041c; factor de residuo 0.06
- colocación: mt21vmh010ada Bloque hueco de vidrio moldeado ondulado, incoloro, 190x190x80 mm; factor de residuo 0.0108459
- colocación: mt09mcp260a; factor de residuo 0.07
- colocación: mt07www060a Varilla de acero galvanizado, de 6 mm de diámetro; factor de residuo 0.0045
- colocación: mt15sja025b Cartucho de silicona acética monocomponente, antimoho, color transparente, de 310 ml; factor de residuo 0.06

## Recursos

**mt12psg041c** m Banda autoadhesiva desolidarizante de espuma de poliuretano de celdas cerradas
Datos técnicos: Coste energético 2.361 MJ; Emisión de CO2 0.115 kg; Código LER 17 06 04; Masa del elemento 0.0157 kg; Volumen 0.000026 m3
Residuos:
- embalaje: re170203 Plástico. (componente de residuo); rendimiento 0.001 kg; Código LER 17 02 03; Masa del elemento 1 kg; Volumen 0.001667 m3

**mt21vmh010ada** Ud Bloque hueco de vidrio moldeado ondulado, incoloro, 190x190x80 mm
Datos técnicos: Coste energético 34.855 MJ; Emisión de CO2 2.444 kg; Código LER 17 02 02; Masa del elemento 2.2 kg; Volumen 0.0022 m3
Residuos:
- embalaje: re170201 Madera. (componente de residuo); rendimiento 0.014 kg; Código LER 17 02 01; Masa del elemento 1 kg; Volumen 0.000909 m3
- embalaje: re170203 Plástico; rendimiento 0.001 kg

**mt09mcp260a** kg Adhesivo cementoso
Datos técnicos: Coste energético 3.871 MJ; Emisión de CO2 0.344 kg; Código LER 17 09 04; Masa del elemento 1 kg; Volumen 0.000667 m3
Residuos:
- embalaje: re170203 Plástico; rendimiento 0.003 kg

**mt07www060a** kg Varilla de acero galvanizado, de 6 mm de diámetro
Datos técnicos: Coste energético 25.100 MJ; Emisión de CO2 2.560 kg; Código LER 17 04 05; Masa del elemento 1 kg; Volumen 0.000476 m3

**mt15sja025b** Ud Cartucho de silicona acética monocomponente, antimoho, color transparente, de 310 ml
Datos técnicos: Coste energético 87.088 MJ; Emisión de CO2 3.667 kg; Código LER 17 09 04; Masa del elemento 0.45 kg; Volumen 0.0003 m3
Residuos:
- embalaje: re170203 Plástico; rendimiento 0.1 kg
