# Corte en estructura de concreto, mediante equipo de corte con hilo de diamante

- Propiedad del archivo: CYPE Ingenieros S.A.
- Formato: FIEBDC-3/2016
- Programa: Generador de precios de la construcción. CYPE Ingenieros, S.A.
- Fecha: 02/11/2025
- Ámbito geográfico: México
- Divisa: MXN
- Costes indirectos: 3 %
- Gastos generales: 13 %
- Beneficio industrial: 6 %
- IVA: 16 %

## H Remates y ayudas

### HP Cortes y perforaciones

#### HPH En elementos de concreto

**HPH030** m Corte en estructura de concreto, mediante equipo de corte con hilo de diamante.
Corte por vía húmeda en elemento de concreto reforzado, hasta un espesor máximo de 80 cm, sin percusión ni vibración, realizado con equipo de corte con hilo de diamante.
Criterio de valoración económica: El precio incluye la realización de taladros con perforadora para pasar el hilo.
Incluye: Replanteo de las zonas a cortar. Ejecución de los taladros. Corte del concreto. Retirada y acopio de escombros. Limpieza de los restos de obra. Carga manual de escombros sobre camión o contenedor.
Criterio de cuantificación de proyecto: Longitud medida según documentación gráfica de Proyecto.
Criterio de cuantificación de obra: Se medirá la longitud realmente ejecutada según especificaciones de Proyecto.

| Código | Ud | Descripción | Rendimiento | Precio | Importe |
|---|---|---|---|---|---|
| mq05per010 | h | Perforadora con corona diamantada y soporte, por vía húmeda. (maquinaria) | 1 | 433.56 | 433.560 |
| mq06cor015a | h | Equipo para corte de elementos de concreto, con hilo de diamante, por vía húmeda. (maquinaria) | 4 | 975.52 | 3902.080 |
| mo020 | h | Oficial albañil. (mano de obra) | 5.049 | 127.32 | 642.839 |
| mo077 | h | Ayudante albañil. (mano de obra) | 6.311 | 77.51 | 489.166 |
| % | % | Herramienta menor | 2 % | 5467.645 | 109.353 |
|  |  | Costes directos |  |  | 5576.998 |
