# Cornisa de fachada, prefabricada de concreto

- Propiedad del archivo: CYPE Ingenieros S.A.
- Formato: FIEBDC-3/2016
- Programa: Generador de precios de la construcción. CYPE Ingenieros, S.A.
- Fecha: 23/05/2024
- Ámbito geográfico: México
- Divisa: MXN
- Costes indirectos: 3 %
- Gastos generales: 13 %
- Beneficio industrial: 6 %
- IVA: 16 %

## H Remates y ayudas

### HR Remates de fachada

#### HRF Prefabricados de concreto

**HRF090** m Cornisa de fachada, prefabricada de concreto.
Cornisa de fachada, prefabricada de concreto, color gris, en piezas de 200x200x300 mm; asentada con mortero de cemento, confeccionado en obra, con aditivo hidrófugo, dosificación 1:4; y emboquillado entre piezas y, en su caso, de las uniones con los muros con mortero de juntas especial para prefabricados de concreto.
Incluye: Replanteo de las piezas. Corte de las piezas. Colocación, aplomado, nivelación y alineación de las piezas. Emboquillado y limpieza.
Criterio de cuantificación de proyecto: Longitud medida a ejes, según documentación gráfica de Proyecto.
Criterio de cuantificación de obra: Se medirá, a ejes, la longitud realmente ejecutada según especificaciones de Proyecto.

| Código | Ud | Descripción | Rendimiento | Precio | Importe |
|---|---|---|---|---|---|
| mt08aaa010a | m³ | Agua. (material) | 0.006 | 22.86 | 0.137 |
| mt01arg005a | t | Arena de cantera, para mortero hecho en obra. (material) | 0.027 | 315.71 | 8.524 |
| mt08cem000f | kg | Cemento gris en sacos. (material) | 6.84 | 2.24 | 15.322 |
| mt08adt010 | kg | Aditivo hidrófugo para impermeabilización de morteros u concretos. (material) | 0.137 | 18.29 | 2.506 |
| mt20mhp020a | m | Cornisa de fachada, prefabricada de concreto, color gris, en piezas de 200x200x300 mm. (material) | 1.05 | 503.92 | 529.116 |
| mt09mcr235 | kg | Mortero de juntas para prefabricados de concreto y piedra artificial, compuesto de cemento, agregados, pigmentos y aditivos especiales. (material) | 0.282 | 36.2 | 10.208 |
| mq06hor010 | h | Revolvedora de concreto eléctrica con una capacidad de amasado de 160 l. (maquinaria) | 0.013 | 53.58 | 0.697 |
| mo020 | h | Oficial albañil. (mano de obra) | 0.252 | 119.98 | 30.235 |
| mo113 | h | Cabo albañil. (mano de obra) | 0.434 | 70.3 | 30.510 |
| % | % | Herramienta menor | 2 % | 627.255 | 12.545 |
|  |  | Costes directos |  |  | 639.800 |

Residuos:
- colocación: mt01arg005a Arena de cantera, para mortero hecho en obra; factor de residuo 0.00501329
- colocación: mt08cem000f Cemento gris en sacos; factor de residuo 0.0063
- colocación: mt08adt010 Aditivo hidrófugo para impermeabilización de morteros u concretos; factor de residuo 0.055
- colocación: mt20mhp020a Cornisa de fachada, prefabricada de concreto, color gris, en piezas de 200x200x300 mm; factor de residuo 0.0084
- colocación: mt09mcr235; factor de residuo 0.035

## Recursos

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u concretos
Datos técnicos: Coste energético 71.130 MJ; Emisión de CO2 2.824 kg; Código LER 17 09 04; Masa del elemento 1 kg; Volumen 0.000667 m3
Residuos:
- embalaje: re170203 Plástico; rendimiento 0.032 kg

**mt20mhp020a** m Cornisa de fachada, prefabricada de concreto, color gris, en piezas de 200x200x300 mm
Datos técnicos: Coste energético 4.613 MJ; Emisión de CO2 9.011 kg; Código LER 17 01 01; Masa del elemento 60 kg; Volumen 0.04 m3
Residuos:
- embalaje: re170201 Madera; rendimiento 0.015 kg
- embalaje: re170203 Plástico; rendimiento 0.008 kg

**mt09mcr235** kg Mortero de juntas para prefabricados de concreto y piedra artificial
Datos técnicos: Coste energético 7.958 MJ; Emisión de CO2 0.580 kg; Código LER 17 09 04; Masa del elemento 1 kg; Volumen 0.000667 m3
Residuos:
- embalaje: re150101 Envases de papel y cartón; rendimiento 0.021 kg
- embalaje: re170201 Madera; rendimiento 0.006 kg
- embalaje: re170203 Plástico; rendimiento 0.009 kg
