# Instalación de megafonía

- Propiedad del archivo: CYPE Ingenieros S.A.
- Formato: FIEBDC-3/2016
- Programa: Generador de precios de la construcción. CYPE Ingenieros, S.A.
- Fecha: 06/10/2024
- Ámbito geográfico: México
- Divisa: MXN
- Costes indirectos: 3 %
- Gastos generales: 13 %
- Beneficio industrial: 6 %
- IVA: 16 %

## I Instalaciones

### IA Audiovisuales

#### IAM Megafonía

**IAM010** Ud Instalación de megafonía.
Instalación de megafonía compuesta de: central de sonido mono adaptable a cualquier fuente musical; 2 reguladores de sonido analógicos de 1 canal musical mono que permiten regular el volumen de cada estancia, 2 altavoces de 2", 2 W y 8 Ohm instalados en falso plafón; adaptadores para incorporar elementos de sonido. Incluso red de distribución interior en vivienda formada por canalización y cableado para la conducción de las señales con tubo flexible de PVC corrugado y cable flexible trenzado de 3x1,5 mm², cajas de empotrar, cajas de ramal y accesorios.
Criterio de valoración económica: El precio no incluye la fuente musical ni las ayudas de albañilería para instalaciones.
Incluye: Replanteo y trazo. Colocación y fijación de tubos y cajas. Tendido de cables. Montaje, conexionado y comprobación de su correcto funcionamiento.
Criterio de cuantificación de proyecto: Número de unidades previstas, según documentación gráfica de Proyecto.
Criterio de cuantificación de obra: Se medirá el número de unidades realmente ejecutadas según especificaciones de Proyecto.

| Código | Ud | Descripción | Rendimiento | Precio | Importe |
|---|---|---|---|---|---|
| mt40mhm010a | Ud | Central de sonido de 1 canal mono, con regulación manual de nivel de salida de audio. Protección electrónica de la alimentación. Telecontrol, conmutador para conectar manual/automático. (material) | 1 | 4091.61 | 4091.610 |
| mt40mhm011 | Ud | Caja de empotrar para central de sonido, de material termoplástico, de 140x140x45 mm. (material) | 1 | 114.55 | 114.550 |
| mt40mhm020a | Ud | Regulador de sonido analógico de 1 canal musical mono con caja de empotrar, con recepción de avisos, potenciómetro de regulación de volumen y telecontrol. (material) | 2 | 1578.01 | 3156.020 |
| mt40mhm040a | Ud | Altavoz de 2", 2 W/8 Ohm, para instalar en falso plafón. (material) | 2 | 571.49 | 1142.980 |
| mt40mhm041a | Ud | Caja de empotrar para altavoz de 2", 2 W/8 Ohm. Incluso garras de enganche a techo. (material) | 2 | 57.47 | 114.940 |
| mt40mhm050a | Ud | Adaptador para incorporar elementos de sonido. (material) | 2 | 57.75 | 115.500 |
| mt40mhm100 | m | Cable flexible trenzado de 3x1,5 mm². (material) | 40 | 15.4 | 616.000 |
| mt40mhm102 | m | Línea de alimentación de 2x0,75 mm². (material) | 30 | 12.14 | 364.200 |
| mt35aia010b | m | Tubo curvable de PVC, corrugado, de color negro, de 20 mm de diámetro nominal, para canalización empotrada en obra de mampostería (paredes y techos). Resistencia a la compresión 320 N, resistencia al impacto 1 julio, temperatura de trabajo -5°C hasta 60°C, con grado de protección IP545, no propagador de la llama. (material) | 40 | 12.36 | 494.400 |
| mt40mhm101 | Ud | Caja de distribución universal con tapa de registro. (material) | 2 | 34.66 | 69.320 |
| mo003 | h | Oficial electricista. (mano de obra) | 4.796 | 125.33 | 601.083 |
| mo102 | h | Ayudante electricista. (mano de obra) | 4.796 | 74.12 | 355.480 |
| % | % | Herramienta menor | 2 % | 11236.083 | 224.722 |
|  |  | Costes directos |  |  | 11460.805 |

Residuos:
- colocación: mt40mhm100 Cable flexible trenzado de 3x1,5 mm²; factor de residuo 0.0165087
- colocación: mt40mhm102 Línea de alimentación de 2x0,75 mm²; factor de residuo 0.0164925
- colocación: mt35aia010b; factor de residuo 0.0275

## Recursos

**mt40mhm010a** Ud Central de sonido de 1 canal mono
Datos técnicos: Coste energético 0.133 MJ; Emisión de CO2 0.210 kg
Residuos:
- embalaje: re150101 Envases de papel y cartón. (componente de residuo); rendimiento 0.247 kg; Código LER 15 01 01; Masa del elemento 1 kg; Volumen 0.001333 m3

**mt40mhm020a** Ud Regulador de sonido analógico de 1 canal musical mono con caja de empotrar
Datos técnicos: Coste energético 0.133 MJ; Emisión de CO2 0.210 kg
Residuos:
- embalaje: re150101 Envases de papel y cartón; rendimiento 0.247 kg

**mt40mhm040a** Ud Altavoz de 2", 2 W/8 Ohm, para instalar en falso plafón
Datos técnicos: Coste energético 0.133 MJ; Emisión de CO2 0.210 kg
Residuos:
- embalaje: re150101 Envases de papel y cartón; rendimiento 0.247 kg

**mt40mhm041a** Ud Caja de empotrar para altavoz de 2", 2 W/8 Ohm. Incluso garras de enganche a techo
Datos técnicos: Coste energético 0.016 MJ; Emisión de CO2 0.026 kg
Residuos:
- embalaje: re150101 Envases de papel y cartón; rendimiento 0.03 kg

**mt40mhm050a** Ud Adaptador para incorporar elementos de sonido
Datos técnicos: Coste energético 0.133 MJ; Emisión de CO2 0.210 kg
Residuos:
- embalaje: re150101 Envases de papel y cartón; rendimiento 0.247 kg

**mt40mhm100** m Cable flexible trenzado de 3x1,5 mm²
Datos técnicos: Coste energético 1.513 MJ; Emisión de CO2 0.084 kg; Código LER 17 04 11; Masa del elemento 0.0401 kg; Volumen 0.000027 m3
Residuos:
- embalaje: re150101 Envases de papel y cartón; rendimiento 0.065 kg

**mt40mhm102** m Línea de alimentación de 2x0,75 mm²
Datos técnicos: Coste energético 0.529 MJ; Emisión de CO2 0.065 kg; Código LER 17 04 11; Masa del elemento 0.0134 kg; Volumen 0.000009 m3
Residuos:
- embalaje: re150101 Envases de papel y cartón; rendimiento 0.065 kg

**mt35aia010b** m Tubo curvable de PVC
Datos técnicos: Coste energético 15.501 MJ; Emisión de CO2 0.770 kg; Código LER 17 02 03; Masa del elemento 0.16 kg; Volumen 0.000267 m3

**mt40mhm101** Ud Caja de distribución universal con tapa de registro
Datos técnicos: Coste energético 0.016 MJ; Emisión de CO2 0.026 kg
Residuos:
- embalaje: re150101 Envases de papel y cartón; rendimiento 0.03 kg
