# Cable bus de comunicaciones

- Propiedad del archivo: CYPE Ingenieros S.A.
- Formato: FIEBDC-3/2016
- Programa: Generador de precios de la construcción. CYPE Ingenieros, S.A.
- Fecha: 06/10/2024
- Ámbito geográfico: México
- Divisa: MXN
- Costes indirectos: 3 %
- Gastos generales: 13 %
- Beneficio industrial: 6 %
- IVA: 16 %

## I Instalaciones

### IB Sistemas de climatización

#### IBP Sistema VRF (Toshiba)

**IBP550** m Cable bus de comunicaciones.
Cable bus de comunicaciones, bipolar, apantallado, de 1,25 mm² de sección, sin polaridad.
Criterio de valoración económica: El precio no incluye la canalización.
Incluye: Tendido del cable. Conexionado.
Criterio de cuantificación de proyecto: Longitud medida según documentación gráfica de Proyecto.
Criterio de cuantificación de obra: Se medirá la longitud realmente ejecutada según especificaciones de Proyecto.

| Código | Ud | Descripción | Rendimiento | Precio | Importe |
|---|---|---|---|---|---|
| mt42tsb910a | m | Cable bus de comunicaciones, bipolar, apantallado, de 1,25 mm² de sección, sin polaridad (material) | 1 | 236.97 | 236.970 |
| mo005 | h | Oficial instalador de climatización. (mano de obra) | 0.063 | 125.33 | 7.896 |
| mo104 | h | Ayudante instalador de climatización. (mano de obra) | 0.063 | 74.12 | 4.670 |
| % | % | Herramienta menor | 2 % | 249.536 | 4.991 |
|  |  | Costes directos |  |  | 254.527 |

Residuos:
- colocación: mt42tsb910a Cable bus de comunicaciones, bipolar, apantallado, de 1,25 mm² de sección, sin polaridad; factor de residuo 0.011

## Recursos

**mt42tsb910a** m Cable bus de comunicaciones, bipolar, apantallado, de 1,25 mm² de sección, sin polaridad
Datos técnicos: Coste energético 1.701 MJ; Emisión de CO2 0.098 kg; Código LER 17 04 11; Masa del elemento 0.045 kg; Volumen 0.00003 m3
Residuos:
- embalaje: re150101 Envases de papel y cartón. (componente de residuo); rendimiento 0.078 kg; Código LER 15 01 01; Masa del elemento 1 kg; Volumen 0.001333 m3
