# Cortina de aire

- Propiedad del archivo: CYPE Ingenieros S.A.
- Formato: FIEBDC-3/2016
- Programa: Generador de precios de la construcción. CYPE Ingenieros, S.A.
- Fecha: 02/11/2025
- Ámbito geográfico: México
- Divisa: MXN
- Costes indirectos: 3 %
- Gastos generales: 13 %
- Beneficio industrial: 6 %
- IVA: 16 %

## I Instalaciones

### IC Calefacción, refrigeración, climatización y agua caliente sanitaria

#### ICF Unidades no autónomas para climatización

**ICF130** Ud Cortina de aire.
Cortina de aire, con caja metálica barnizada color blanco RAL 9003, de 1080x210x250 mm (recomendado para altura máxima 3 m), caudal de aire 1400 m³/h, ventilador tangencial de alto rendimiento con motor para alimentación monofásica a 230 V, de dos velocidades, control remoto para selección de velocidad. Totalmente montada, conexionada y puesta en marcha por la empresa instaladora para la comprobación de su correcto funcionamiento.
Incluye: Replanteo de la unidad. Colocación y fijación de la unidad. Conexionado. Puesta en marcha.
Criterio de cuantificación de proyecto: Número de unidades previstas, según documentación gráfica de Proyecto.
Criterio de cuantificación de obra: Se medirá el número de unidades realmente ejecutadas según especificaciones de Proyecto.

| Código | Ud | Descripción | Rendimiento | Precio | Importe |
|---|---|---|---|---|---|
| mt42csp110caa | Ud | Cortina de aire, con caja metálica barnizada color blanco RAL 9003, de 1080x210x250 mm (recomendado para altura máxima 3 m), caudal de aire 1400 m³/h, ventilador tangencial de alto rendimiento con motor para alimentación monofásica a 230 V, de dos velocidades, control remoto para selección de velocidad. (material) | 1 | 19126.95 | 19126.950 |
| mo005 | h | Oficial instalador de climatización. (mano de obra) | 3.787 | 130.84 | 495.491 |
| mo104 | h | Ayudante instalador de climatización. (mano de obra) | 3.787 | 77.37 | 293.000 |
| % | % | Herramienta menor | 2 % | 19915.441 | 398.309 |
|  |  | Costes directos |  |  | 20313.750 |

## Recursos

**mt42csp110caa** Ud Cortina de aire
Datos técnicos: Coste energético 826.766 MJ; Emisión de CO2 43.745 kg
Residuos:
- embalaje: re150101 Envases de papel y cartón. (componente de residuo); rendimiento 2.175 kg; Código LER 15 01 01; Masa del elemento 1 kg; Volumen 0.001333 m3
- embalaje: re170201 Madera. (componente de residuo); rendimiento 0.606 kg; Código LER 17 02 01; Masa del elemento 1 kg; Volumen 0.000909 m3
