# Caldera a gas, doméstica, convencional, mural, para calefacción y agua caliente sanitaria

- Propiedad del archivo: CYPE Ingenieros S.A.
- Formato: FIEBDC-3/2016
- Programa: Generador de precios de la construcción. CYPE Ingenieros, S.A.
- Fecha: 02/11/2025
- Ámbito geográfico: México
- Divisa: MXN
- Costes indirectos: 3 %
- Gastos generales: 13 %
- Beneficio industrial: 6 %
- IVA: 16 %

## I Instalaciones

### IC Calefacción, refrigeración, climatización y agua caliente sanitaria

#### ICG Calderas a gas

**ICG032** Ud Caldera a gas, doméstica, convencional, mural, para calefacción y agua caliente sanitaria
Caldera mural a gas N, para calefacción y agua caliente sanitaria instantánea, cámara de combustión estanca, potencia nominal 24 kW, potencia de calefacción 24 kW, potencia de agua caliente sanitaria 24 kW, eficiencia energética clase C en calefacción, eficiencia energética clase B en agua caliente sanitaria, perfil de consumo XL, caudal específico de agua caliente sanitaria de 11,8 l/min, dimensiones 700x400x298 mm, peso 27,5 kg, encendido electrónico y seguridad por ionización, sin llama piloto. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38cmj010a | Ud | Caldera mural a gas N, para calefacción y agua caliente sanitaria instantánea, cámara de combustión estanca, potencia nominal 24 kW, potencia de calefacción 24 kW, potencia de agua caliente sanitaria 24 kW, eficiencia energética clase C en calefacción, eficiencia energética clase B en agua caliente sanitaria, perfil de consumo XL, caudal específico de agua caliente sanitaria de 11,8 l/min, dimensiones 700x400x298 mm, peso 27,5 kg, encendido electrónico y seguridad por ionización, sin llama piloto. (material) | 1 | 34508.98 | 34508.980 |
| mt38www012 | Ud | Material auxiliar para instalaciones de calefacción y agua caliente sanitaria (material) | 1 | 62.2 | 62.200 |
| mo004 | h | Oficial calefactor. (mano de obra) | 3.787 | 130.84 | 495.491 |
| mo103 | h | Ayudante calefactor. (mano de obra) | 3.787 | 77.37 | 293.000 |
| % | % | Herramienta menor | 2 % | 35359.671 | 707.193 |
|  |  | Costes directos |  |  | 36066.864 |

## Recursos

**mt38cmj010a** Ud Caldera mural a gas N
Datos técnicos: Coste energético 921.436 MJ; Emisión de CO2 68.681 kg
Residuos:
- embalaje: re150101 Envases de papel y cartón. (componente de residuo); rendimiento 2.177 kg; Código LER 15 01 01; Masa del elemento 1 kg; Volumen 0.001333 m3
- embalaje: re170201 Madera. (componente de residuo); rendimiento 0.606 kg; Código LER 17 02 01; Masa del elemento 1 kg; Volumen 0.000909 m3
