# Chimenea individual concéntrica de doble pared de acero inoxidable

- Propiedad del archivo: CYPE Ingenieros S.A.
- Formato: FIEBDC-3/2016
- Programa: Generador de precios de la construcción. CYPE Ingenieros, S.A.
- Fecha: 23/05/2024
- Ámbito geográfico: México
- Divisa: MXN
- Costes indirectos: 3 %
- Gastos generales: 13 %
- Beneficio industrial: 6 %
- IVA: 16 %

## I Instalaciones

### IC Calefacción, refrigeración, climatización y agua caliente sanitaria

#### ICO Sistemas de evacuación de los productos de la combustión

**ICO120** m Chimenea individual concéntrica de doble pared de acero inoxidable.
Chimenea modular concéntrica, metálica, formada por tubo de doble pared con junta de estanqueidad, de 80/125 mm de diámetro, compuesto por pared interior de acero inoxidable AISI 316L y pared exterior de acero inoxidable AISI 304, con junta de estanqueidad de silicona, temperatura máxima de 200°C, presión de trabajo de hasta 200 Pa, para evacuación de los productos de la combustión y admisión de aire comburente, del equipo de calefacción con cámara de combustión estanca, a gas o a diesel. Incluso accesorios, piezas especiales, módulos finales y material auxiliar para montaje y sujeción a la obra.
Incluye: Replanteo. Presentación de tubos, accesorios, piezas especiales y módulos finales. Fijación del material auxiliar para montaje y sujeción a la obra. Montaje. Conexionado y comprobación de su correcto funcionamiento.
Criterio de cuantificación de proyecto: Longitud medida desde el arranque de la chimenea hasta la parte superior del módulo final, según documentación gráfica de Proyecto.
Criterio de cuantificación de obra: Se medirá, desde el arranque de la chimenea hasta la parte superior del módulo final, la longitud realmente ejecutada según especificaciones de Proyecto.

| Código | Ud | Descripción | Rendimiento | Precio | Importe |
|---|---|---|---|---|---|
| mt20din081a | Ud | Material auxiliar para montaje y sujeción a la obra de los tubos de doble pared con junta de estanqueidad, de 80/125 mm de diámetro. (material) | 1 | 137.55 | 137.550 |
| mt20din080an | m | Tubo de doble pared con junta de estanqueidad, de 80/125 mm de diámetro, compuesto por pared interior de acero inoxidable AISI 316L y pared exterior de acero inoxidable AISI 304, con junta de estanqueidad de silicona, temperatura máxima de 200°C, presión de trabajo de hasta 200 Pa, con el precio incrementado el 65% en concepto de accesorios, piezas especiales y módulos finales. (material) | 1 | 3782.79 | 3782.790 |
| mo004 | h | Oficial calefactor. (mano de obra) | 0.391 | 123.28 | 48.202 |
| mo103 | h | Ayudante calefactor. (mano de obra) | 0.391 | 72.91 | 28.508 |
| % | % | Herramienta menor | 2 % | 3997.050 | 79.941 |
|  |  | Costes directos |  |  | 4076.991 |

Residuos:
- colocación: mt20din080an; factor de residuo 0.0105

## Recursos

**mt20din080an** m Tubo de doble pared con junta de estanqueidad
Datos técnicos: Coste energético 444.923 MJ; Emisión de CO2 65.090 kg; Código LER 17 04 05; Masa del elemento 9.3 kg; Volumen 0.004429 m3
Residuos:
- embalaje: re170201 Madera. (componente de residuo); rendimiento 0.013 kg; Código LER 17 02 01; Masa del elemento 1 kg; Volumen 0.000909 m3
- embalaje: re170203 Plástico. (componente de residuo); rendimiento 0.003 kg; Código LER 17 02 03; Masa del elemento 1 kg; Volumen 0.001667 m3
