# Armario de conexiones

- Propiedad del archivo: CYPE Ingenieros S.A.
- Formato: FIEBDC-3/2016
- Programa: Generador de precios de la construcción. CYPE Ingenieros, S.A.
- Fecha: 06/10/2024
- Ámbito geográfico: México
- Divisa: MXN
- Costes indirectos: 3 %
- Gastos generales: 13 %
- Beneficio industrial: 6 %
- IVA: 16 %

## I Instalaciones

### IE Eléctricas

#### IEF Solar fotovoltaica

**IEF050** Ud Armario de conexiones.
Armario monobloc de poliéster reforzado con fibra de vidrio, de 400x500x200 mm, color gris RAL 7035, con grados de protección IP66 e IK10. Instalación en superficie.
Incluye: Replanteo. Colocación y fijación.
Criterio de cuantificación de proyecto: Número de unidades previstas, según documentación gráfica de Proyecto.
Criterio de cuantificación de obra: Se medirá el número de unidades realmente ejecutadas según especificaciones de Proyecto.

| Código | Ud | Descripción | Rendimiento | Precio | Importe |
|---|---|---|---|---|---|
| mt35aeg010d | Ud | Armario monobloc de poliéster reforzado con fibra de vidrio, de 400x500x200 mm, color gris RAL 7035, con grados de protección IP66 e IK10. (material) | 1 | 2097.04 | 2097.040 |
| mo003 | h | Oficial electricista. (mano de obra) | 0.273 | 125.33 | 34.215 |
| mo102 | h | Ayudante electricista. (mano de obra) | 0.273 | 74.12 | 20.235 |
| % | % | Herramienta menor | 2 % | 2151.490 | 43.030 |
|  |  | Costes directos |  |  | 2194.520 |
