# Termostato de ambiente, empotrado, antivandálico

- Propiedad del archivo: CYPE Ingenieros S.A.
- Formato: FIEBDC-3/2016
- Programa: Generador de precios de la construcción. CYPE Ingenieros, S.A.
- Fecha: 06/10/2024
- Ámbito geográfico: México
- Divisa: MXN
- Costes indirectos: 3 %
- Gastos generales: 13 %
- Beneficio industrial: 6 %
- IVA: 16 %

## I Instalaciones

### IE Eléctricas

#### IEM Mecanismos

**IEM142** Ud Termostato de ambiente, empotrado, antivandálico.
Termostato de ambiente, antivandálico, con grado de protección IP44, gama media formado por termostato de ambiente de material termoplástico color blanco acabado brillante con display digital, marco adaptador con tapa batiente transparente de material termoplástico color blanco acabado brillante, con grado de protección IP40 y marco embellecedor antivandálico, para 1 elemento de material termoplástico color blanco acabado brillante, con junta de estanqueidad grado de protección IP44. Instalación empotrada.
Criterio de valoración económica: El precio no incluye la caja para mecanismo empotrado.
Incluye: Montaje, conexionado y comprobación de su correcto funcionamiento.
Criterio de cuantificación de proyecto: Número de unidades previstas, según documentación gráfica de Proyecto.
Criterio de cuantificación de obra: Se medirá el número de unidades realmente ejecutadas según especificaciones de Proyecto.

| Código | Ud | Descripción | Rendimiento | Precio | Importe |
|---|---|---|---|---|---|
| mt42gir092ab | Ud | Termostato de ambiente de material termoplástico color blanco acabado brillante con display digital, con reloj programador con cambio automático de horario verano/invierno, programador horario con hasta 32 puntos de conmutación y 3 modos de funcionamiento (ahorro de energía, Party y vacaciones), tensión de alimentación 230 V, para empotrar. (material) | 1 | 6324.33 | 6324.330 |
| mt42gir893b | Ud | Marco adaptador con tapa batiente transparente de material termoplástico color blanco acabado brillante, con grado de protección IP40, con resistencia a los rayos UV y a la intemperie. (material) | 1 | 574.44 | 574.440 |
| mt33gir801ab | Ud | Marco embellecedor antivandálico, para 1 elemento de material termoplástico color blanco acabado brillante, con junta de estanqueidad grado de protección IP44, de montaje fácil (sin herramientas) y desmontaje con destornillador Torx T9 o T10. (material) | 1 | 354.66 | 354.660 |
| mo003 | h | Oficial electricista. (mano de obra) | 0.29 | 125.33 | 36.346 |
| % | % | Herramienta menor | 2 % | 7289.776 | 145.796 |
|  |  | Costes directos |  |  | 7435.572 |
