# Caja para mecanismo, empotrada en bastidores autoportantes de placas o falsos plafones de placas

- Propiedad del archivo: CYPE Ingenieros S.A.
- Formato: FIEBDC-3/2016
- Programa: Generador de precios de la construcción. CYPE Ingenieros, S.A.
- Fecha: 06/10/2024
- Ámbito geográfico: México
- Divisa: MXN
- Costes indirectos: 3 %
- Gastos generales: 13 %
- Beneficio industrial: 6 %
- IVA: 16 %

## I Instalaciones

### IE Eléctricas

#### IEM Mecanismos

**IEM011** Ud Caja para mecanismo, empotrada en bastidores autoportantes de placas o falsos plafones de placas.
Caja universal de 1 elemento, con pestañas de sujeción, de plástico ABS autoextinguible, libre de halógenos, enlazable, de 65 mm de diámetro y 40 mm de anchura, con grados de protección IP30 e IK07, según IEC 60439. Instalación empotrada en bastidores autoportantes de placas o falsos plafones de placas.
Incluye: Replanteo. Montaje. Colocación.
Criterio de cuantificación de proyecto: Número de unidades previstas, según documentación gráfica de Proyecto.
Criterio de cuantificación de obra: Se medirá el número de unidades realmente ejecutadas según especificaciones de Proyecto.

| Código | Ud | Descripción | Rendimiento | Precio | Importe |
|---|---|---|---|---|---|
| mt33cmg020a | Ud | Caja universal de 1 elemento, con pestañas de sujeción, de plástico ABS autoextinguible, libre de halógenos, enlazable, de 65 mm de diámetro y 40 mm de anchura, con grados de protección IP30 e IK07, según IEC 60439, para empotrar en bastidores autoportantes de placas y falsos plafones de placas, incluso tornillos de fijación del mecanismo. (material) | 1 | 23.4 | 23.400 |
| mo003 | h | Oficial electricista. (mano de obra) | 0.101 | 125.33 | 12.658 |
| % | % | Herramienta menor | 2 % | 36.058 | 0.721 |
|  |  | Costes directos |  |  | 36.779 |
