# Acometida de abastecimiento de agua potable

- Propiedad del archivo: CYPE Ingenieros S.A.
- Formato: FIEBDC-3/2016
- Programa: Generador de precios de la construcción. CYPE Ingenieros, S.A.
- Fecha: 06/10/2024
- Ámbito geográfico: México
- Divisa: MXN
- Costes indirectos: 3 %
- Gastos generales: 13 %
- Beneficio industrial: 6 %
- IVA: 16 %

## I Instalaciones

### IF Plomería

#### IFA Acometidas

**IFA005** m Acometida de abastecimiento de agua potable.
Acometida enterrada para abastecimiento de agua potable de tubo de polietileno PE 100, de 32 mm de diámetro exterior, PN=10 atm y 2 mm de espesor, colocada sobre cama de arena de 15 cm de espesor, en el fondo de la zanja previamente excavada, debidamente compactada y nivelada con pisón vibrante de guiado manual, relleno lateral compactando hasta la plantilla y posterior relleno con la misma arena hasta 10 cm por encima del lomo de la tubería. Incluso, accesorios y piezas especiales.
Criterio de valoración económica: El precio no incluye el levantado del pavimento existente, la excavación, el relleno principal ni la reposición posterior del pavimento.
Incluye: Replanteo del recorrido de la acometida, coordinado con el resto de instalaciones o elementos que puedan tener interferencias. Eliminación de las tierras sueltas del fondo de la excavación. Vertido de la arena en el fondo de la zanja. Colocación de la tubería. Ejecución del relleno envolvente.
Criterio de cuantificación de proyecto: Longitud medida según documentación gráfica de Proyecto.
Criterio de cuantificación de obra: Se medirá la longitud realmente ejecutada según especificaciones de Proyecto.

| Código | Ud | Descripción | Rendimiento | Precio | Importe |
|---|---|---|---|---|---|
| mt01ara010a | m³ | Arena con granulometría de 0 a 5 mm de diámetro, limpia. (material) | 0.112 | 248.44 | 27.825 |
| mt37tpa011c | m | Acometida de polietileno PE 100, de 32 mm de diámetro exterior, PN=10 atm y 2 mm de espesor, incluso accesorios de conexión y piezas especiales. (material) | 1 | 21.97 | 21.970 |
| mq02rop020 | h | Pisón vibrante de guiado manual, de 80 kg, con placa de 30x30 cm, tipo rana. (maquinaria) | 0.347 | 60.7 | 21.063 |
| mo020 | h | Oficial albañil. (mano de obra) | 0.379 | 121.97 | 46.227 |
| mo113 | h | Cabo albañil. (mano de obra) | 0.4 | 71.46 | 28.584 |
| mo008 | h | Oficial plomero. (mano de obra) | 0.454 | 125.33 | 56.900 |
| mo107 | h | Ayudante plomero. (mano de obra) | 0.454 | 74.12 | 33.650 |
| % | % | Herramienta menor | 4 % | 236.219 | 9.449 |
|  |  | Costes directos |  |  | 245.668 |

Residuos:
- colocación: mt01ara010a Arena con granulometría de 0 a 5 mm de diámetro, limpia; factor de residuo 0.003
- colocación: mt37tpa011c; factor de residuo 0.044

## Recursos

**mt01ara010a** m³ Arena con granulometría de 0 a 5 mm de diámetro, limpia
Datos técnicos: Coste energético 146.250 MJ; Emisión de CO2 7.800 kg; Código LER 01 04 09; Masa del elemento 1950 kg; Volumen 1.21875 m3

**mt37tpa011c** m Acometida de polietileno PE 100
Datos técnicos: Coste energético 39.694 MJ; Emisión de CO2 1.141 kg; Código LER 17 02 03; Masa del elemento 0.25 kg; Volumen 0.000417 m3
Residuos:
- embalaje: re170201 Madera. (componente de residuo); rendimiento 0.04 kg; Código LER 17 02 01; Masa del elemento 1 kg; Volumen 0.000909 m3
