# Colector de medidores divisionarios para abastecimiento de agua potable

- Propiedad del archivo: CYPE Ingenieros S.A.
- Formato: FIEBDC-3/2016
- Programa: Generador de precios de la construcción. CYPE Ingenieros, S.A.
- Fecha: 06/10/2024
- Ámbito geográfico: México
- Divisa: MXN
- Costes indirectos: 3 %
- Gastos generales: 13 %
- Beneficio industrial: 6 %
- IVA: 16 %

## I Instalaciones

### IF Plomería

#### IFC Medidores

**IFC015** Ud Colector de medidores divisionarios para abastecimiento de agua potable.
Colector de polipropileno copolímero random (PP-R), de 75 mm de diámetro y salidas a un lado con conexión embridada, para centralización de un máximo de 3 medidores de 1/2" DN 15 mm, con llave de corte, llaves de entrada, grifos de comprobación, válvulas de retención, llaves de salida y latiguillos. Incluso soportes para el colector y material auxiliar.
Criterio de valoración económica: El precio no incluye los medidores de agua.
Incluye: Replanteo. Colocación y fijación de los soportes del colector. Colocación y fijación de accesorios y piezas especiales. Colocación del colector. Conexionado y comprobación de su correcto funcionamiento.
Criterio de cuantificación de proyecto: Número de unidades previstas, según documentación gráfica de Proyecto.
Criterio de cuantificación de obra: Se medirá el número de unidades realmente ejecutadas según especificaciones de Proyecto.

| Código | Ud | Descripción | Rendimiento | Precio | Importe |
|---|---|---|---|---|---|
| mt37cci005d | Ud | Válvula de mariposa de aluminio, con disco de latón y fundición dúctil, DN 65 mm. (material) | 1 | 1126.04 | 1126.040 |
| mt37cci010b | Ud | Colector de polipropileno copolímero random (PP-R), de 75 mm de diámetro y salidas a un lado con conexión embridada, para centralización de 3 medidores divisionarios de agua en una columna, de 200x910 mm. Incluso soporte y brida. (material) | 1 | 3522.81 | 3522.810 |
| mt37cci200a | Ud | Llave de entrada de latón, DN 15 mm, precintable, con junta y brida orientable y tuerca de unión de 3/4". (material) | 3 | 297.94 | 893.820 |
| mt37cci205a | Ud | Llave de salida de latón, DN 15 mm, precintable, con dispositivo antirretorno y tuerca de unión de 3/4". (material) | 3 | 225.32 | 675.960 |
| mt37sgl012a | Ud | Grifo de comprobación de latón, para roscar, de 1/2". (material) | 3 | 95.71 | 287.130 |
| mt37svr010a | Ud | Válvula de retención de latón para roscar de 1/2". (material) | 3 | 80.08 | 240.240 |
| mt37cci300a | Ud | Latiguillo de acero, con rosca macho-hembra de 3/4" y de 500 mm de longitud. (material) | 3 | 224.76 | 674.280 |
| mt37www010 | Ud | Material auxiliar para instalaciones hidrosanitarias. (material) | 1 | 26.07 | 26.070 |
| mo008 | h | Oficial plomero. (mano de obra) | 3.13 | 125.33 | 392.283 |
| mo107 | h | Ayudante plomero. (mano de obra) | 1.565 | 74.12 | 115.998 |
| % | % | Herramienta menor | 2 % | 7954.631 | 159.093 |
|  |  | Costes directos |  |  | 8113.724 |

## Recursos

**mt37cci005d** Ud Válvula de mariposa de aluminio, con disco de latón y fundición dúctil, DN 65 mm
Datos técnicos: Coste energético 172.037 MJ; Emisión de CO2 12.500 kg
Residuos:
- embalaje: re150101 Envases de papel y cartón. (componente de residuo); rendimiento 0.072 kg; Código LER 15 01 01; Masa del elemento 1 kg; Volumen 0.001333 m3

**mt37sgl012a** Ud Grifo de comprobación de latón, para roscar, de 1/2"
Datos técnicos: Coste energético 33.422 MJ; Emisión de CO2 2.303 kg
Residuos:
- embalaje: re150101 Envases de papel y cartón; rendimiento 0.072 kg

**mt37svr010a** Ud Válvula de retención de latón para roscar de 1/2"
Datos técnicos: Coste energético 625.531 MJ; Emisión de CO2 42.069 kg
Residuos:
- embalaje: re150101 Envases de papel y cartón; rendimiento 0.072 kg
