# Tubería de cobre

- Propiedad del archivo: CYPE Ingenieros S.A.
- Formato: FIEBDC-3/2016
- Programa: Generador de precios de la construcción. CYPE Ingenieros, S.A.
- Fecha: 23/05/2024
- Ámbito geográfico: México
- Divisa: MXN
- Costes indirectos: 3 %
- Gastos generales: 13 %
- Beneficio industrial: 6 %
- IVA: 16 %

## I Instalaciones

### IH Tuberías para fluidos

#### IHC Tuberías de cobre

**IHC010** m Tubería de cobre.
Tubería formada por tubo de cobre rígido con pared de 1 mm de espesor y 10/12 mm de diámetro. Instalación en superficie. Incluso material auxiliar para montaje y sujeción a la obra, accesorios y piezas especiales.
Incluye: Replanteo. Colocación y fijación de tubos, accesorios y piezas especiales.
Criterio de cuantificación de proyecto: Longitud medida según documentación gráfica de Proyecto.
Criterio de cuantificación de obra: Se medirá la longitud realmente ejecutada según especificaciones de Proyecto.

| Código | Ud | Descripción | Rendimiento | Precio | Importe |
|---|---|---|---|---|---|
| mt37tca400a | Ud | Material auxiliar para montaje y sujeción a la obra de las tuberías de cobre rígido, de 10/12 mm de diámetro. (material) | 1 | 4.04 | 4.040 |
| mt37tca010ag | m | Tubo de cobre rígido con pared de 1 mm de espesor y 10/12 mm de diámetro, con el precio incrementado el 30% en concepto de accesorios y piezas especiales. (material) | 1 | 105.07 | 105.070 |
| mo008 | h | Oficial plomero. (mano de obra) | 0.259 | 123.28 | 31.930 |
| mo107 | h | Ayudante plomero. (mano de obra) | 0.259 | 72.91 | 18.884 |
| % | % | Herramienta menor | 2 % | 159.924 | 3.198 |
|  |  | Costes directos |  |  | 163.122 |

Residuos:
- colocación: mt37tca010ag; factor de residuo 0.0426194

## Recursos

**mt37tca010ag** m Tubo de cobre rígido con pared de 1 mm de espesor y 10/12 mm de diámetro
Datos técnicos: Coste energético 11.427 MJ; Emisión de CO2 0.220 kg; Código LER 17 04 01; Masa del elemento 0.31 kg; Volumen 0.000207 m3
