# Tubería de polietileno resistente a la temperatura (PE-RT), "TERMOCONCEPT"

- Propiedad del archivo: CYPE Ingenieros S.A.
- Formato: FIEBDC-3/2016
- Programa: Generador de precios de la construcción. CYPE Ingenieros, S.A.
- Fecha: 02/11/2025
- Ámbito geográfico: México
- Divisa: MXN
- Costes indirectos: 3 %
- Gastos generales: 13 %
- Beneficio industrial: 6 %
- IVA: 16 %

## I Instalaciones

### IH Tuberías para fluidos

#### IHE Tuberías de polietileno

**IHE211** m Tubería de polietileno resistente a la temperatura (PE-RT), "TERMOCONCEPT".
Tubería formada por tubo de polietileno resistente a la temperatura (PE-RT), serie 5, con capa intermedia de refuerzo, de 16 mm de diámetro exterior y 1,8 mm de espesor, modelo FUSIOPER PRESS "TERMOCONCEPT". Instalación en superficie. Incluso material auxiliar para montaje y sujeción a la obra, accesorios y piezas especiales.
Incluye: Replanteo. Colocación y fijación de tubos, accesorios y piezas especiales.
Criterio de cuantificación de proyecto: Longitud medida según documentación gráfica de Proyecto.
Criterio de cuantificación de obra: Se medirá la longitud realmente ejecutada según especificaciones de Proyecto.

| Código | Ud | Descripción | Rendimiento | Precio | Importe |
|---|---|---|---|---|---|
| mt37tmc413j | m | Material auxiliar para montaje y sujeción a la obra de las tuberías de polietileno resistente a la temperatura (PE-RT), modelo FUSIOPER PRESS "TERMOCONCEPT", de 16 mm de diámetro exterior. (material) | 1 | 1.08 | 1.080 |
| mt37tmc003jg | m | Tubo de polietileno resistente a la temperatura (PE-RT), serie 5, con capa intermedia de refuerzo, de 16 mm de diámetro exterior y 1,8 mm de espesor, modelo FUSIOPER PRESS "TERMOCONCEPT", según ISO 22391-2, con el precio incrementado el 30% en concepto de accesorios y piezas especiales. (material) | 1 | 28.09 | 28.090 |
| mo008 | h | Oficial plomero. (mano de obra) | 0.038 | 130.84 | 4.972 |
| mo107 | h | Ayudante plomero. (mano de obra) | 0.038 | 77.37 | 2.940 |
| % | % | Herramienta menor | 2 % | 37.082 | 0.742 |
|  |  | Costes directos |  |  | 37.824 |

Residuos:
- colocación: mt37tmc003jg; factor de residuo 0.044

## Recursos

**mt37tmc003jg** m Tubo de polietileno resistente a la temperatura (PE-RT)
Datos técnicos: Coste energético 16.397 MJ; Emisión de CO2 0.314 kg; Código LER 17 02 03; Masa del elemento 0.08 kg; Volumen 0.000133 m3
Residuos:
- embalaje: re170201 Madera. (componente de residuo); rendimiento 0.04 kg; Código LER 17 02 01; Masa del elemento 1 kg; Volumen 0.000909 m3
