# Tubería de polietileno resistente a la temperatura (PE-RT) con barrera de oxígeno, "TERMOCONCEPT"

- Propiedad del archivo: CYPE Ingenieros S.A.
- Formato: FIEBDC-3/2016
- Programa: Generador de precios de la construcción. CYPE Ingenieros, S.A.
- Fecha: 02/11/2025
- Ámbito geográfico: México
- Divisa: MXN
- Costes indirectos: 3 %
- Gastos generales: 13 %
- Beneficio industrial: 6 %
- IVA: 16 %

## I Instalaciones

### IH Tuberías para fluidos

#### IHE Tuberías de polietileno

**IHE221** m Tubería de polietileno resistente a la temperatura (PE-RT) con barrera de oxígeno, "TERMOCONCEPT".
Tubería formada por tubo de polietileno resistente a la temperatura (PE-RT), con barrera de oxígeno (EVOH), con capa de protección de la barrera de oxígeno frente a la soldadura, de 25 mm de diámetro exterior y 2,3 mm de espesor, modelo FUSIOPER-6-EVOHFASER "TERMOCONCEPT". Instalación en superficie. Incluso material auxiliar para montaje y sujeción a la obra, accesorios y piezas especiales.
Incluye: Replanteo. Colocación y fijación de tubos, accesorios y piezas especiales.
Criterio de cuantificación de proyecto: Longitud medida según documentación gráfica de Proyecto.
Criterio de cuantificación de obra: Se medirá la longitud realmente ejecutada según especificaciones de Proyecto.

| Código | Ud | Descripción | Rendimiento | Precio | Importe |
|---|---|---|---|---|---|
| mt37tmc410r | m | Material auxiliar para montaje y sujeción a la obra de las tuberías de polietileno resistente a la temperatura (PE-RT) con barrera de oxígeno (EVOH), modelo FUSIOPER-6-EVOHFASER "TERMOCONCEPT", de 25 mm de diámetro exterior. (material) | 1 | 2.33 | 2.330 |
| mt37tmc010rg | m | Tubo de polietileno resistente a la temperatura (PE-RT), con barrera de oxígeno (EVOH), con capa de protección de la barrera de oxígeno frente a la soldadura, de 25 mm de diámetro exterior y 2,3 mm de espesor, modelo FUSIOPER-6-EVOHFASER "TERMOCONCEPT", según ISO 22391-2, con el precio incrementado el 30% en concepto de accesorios y piezas especiales. (material) | 1 | 60.52 | 60.520 |
| mo008 | h | Oficial plomero. (mano de obra) | 0.063 | 130.84 | 8.243 |
| mo107 | h | Ayudante plomero. (mano de obra) | 0.063 | 77.37 | 4.874 |
| % | % | Herramienta menor | 2 % | 75.967 | 1.519 |
|  |  | Costes directos |  |  | 77.486 |

Residuos:
- colocación: mt37tmc010rg; factor de residuo 0.0165

## Recursos

**mt37tmc010rg** m Tubo de polietileno resistente a la temperatura (PE-RT)
Datos técnicos: Coste energético 19.703 MJ; Emisión de CO2 0.702 kg; Código LER 17 02 03; Masa del elemento 0.17 kg; Volumen 0.000283 m3
Residuos:
- embalaje: re150101 Envases de papel y cartón. (componente de residuo); rendimiento 0.005 kg; Código LER 15 01 01; Masa del elemento 1 kg; Volumen 0.001333 m3
- embalaje: re170201 Madera. (componente de residuo); rendimiento 0.016 kg; Código LER 17 02 01; Masa del elemento 1 kg; Volumen 0.000909 m3
- embalaje: re170203 Plástico. (componente de residuo); rendimiento 0.001 kg; Código LER 17 02 03; Masa del elemento 1 kg; Volumen 0.001667 m3
