# Aplique solar para exterior

- Propiedad del archivo: CYPE Ingenieros S.A.
- Formato: FIEBDC-3/2016
- Programa: Generador de precios de la construcción. CYPE Ingenieros, S.A.
- Fecha: 06/10/2024
- Ámbito geográfico: México
- Divisa: MXN
- Costes indirectos: 3 %
- Gastos generales: 13 %
- Beneficio industrial: 6 %
- IVA: 16 %

## I Instalaciones

### II Iluminación

#### IIX Exterior

**IIX015** Ud Aplique solar para exterior.
Aplique solar para exterior, de aluminio de color gris, acabado mate y difusor de policarbonato opal, grado de protección IP54, de 110x130x110 mm, con lámpara LED no reemplazable, temperatura de color 4000 K, flujo luminoso 1000 lúmenes, con módulo solar fotovoltaico, batería de iones de litio para una autonomía de 10 h, detector crepuscular, detector de movimiento y selector del modo de funcionamiento. Instalación en superficie. Incluso elementos de fijación Incluye: Replanteo. Montaje y comprobación de su correcto funcionamiento.
Criterio de cuantificación de proyecto: Número de unidades previstas, según documentación gráfica de Proyecto.
Criterio de cuantificación de obra: Se medirá el número de unidades realmente ejecutadas según especificaciones de Proyecto.

| Código | Ud | Descripción | Rendimiento | Precio | Importe |
|---|---|---|---|---|---|
| mt34est125a | Ud | Aplique solar para exterior, de aluminio de color gris, acabado mate y difusor de policarbonato opal, grado de protección IP54, de 110x130x110 mm, con lámpara LED no reemplazable, temperatura de color 4000 K, flujo luminoso 1000 lúmenes, con módulo solar fotovoltaico, batería de iones de litio para una autonomía de 10 h, detector crepuscular, detector de movimiento y selector del modo de funcionamiento, con elementos de fijación. (material) | 1 | 722.02 | 722.020 |
| mo003 | h | Oficial electricista. (mano de obra) | 0.379 | 125.33 | 47.500 |
| mo102 | h | Ayudante electricista. (mano de obra) | 0.379 | 74.12 | 28.091 |
| % | % | Herramienta menor | 2 % | 797.611 | 15.952 |
|  |  | Costes directos |  |  | 813.563 |

## Recursos

**mt34est125a** Ud Aplique solar para exterior
Datos técnicos: Coste energético 178.265 MJ; Emisión de CO2 11.691 kg
Residuos:
- embalaje: re150101 Envases de papel y cartón. (componente de residuo); rendimiento 0.68 kg; Código LER 15 01 01; Masa del elemento 1 kg; Volumen 0.001333 m3
- embalaje: re170201 Madera. (componente de residuo); rendimiento 0.167 kg; Código LER 17 02 01; Masa del elemento 1 kg; Volumen 0.000909 m3
- embalaje: re170203 Plástico. (componente de residuo); rendimiento 0.014 kg; Código LER 17 02 03; Masa del elemento 1 kg; Volumen 0.001667 m3
