# Registro de entrada

- Propiedad del archivo: CYPE Ingenieros S.A.
- Formato: FIEBDC-3/2016
- Programa: Generador de precios de la construcción. CYPE Ingenieros, S.A.
- Fecha: 06/10/2024
- Ámbito geográfico: México
- Divisa: MXN
- Costes indirectos: 3 %
- Gastos generales: 13 %
- Beneficio industrial: 6 %
- IVA: 16 %

## I Instalaciones

### IL Infraestructura de telecomunicaciones

#### ILA Acometidas

**ILA010** Ud Registro de entrada.
Registro de entrada prefabricada para ICT de 400x400x600 mm de dimensiones interiores, con ganchos para tracción, marco y tapa, hasta 20 puntos de acceso a usuario (PAU), para unión entre las redes de alimentación de telecomunicación de los distintos operadores y la infraestructura común de telecomunicación del edificio, colocada sobre solera de concreto simple f'c=20 MPa (200 kg/cm²), clasificación de exposición A1, tamaño máximo del agregado 20 mm, revenimiento de 5 a 10 cm de 10 cm de espesor.
Criterio de valoración económica: El precio no incluye la excavación ni el relleno perimetral posterior.
Incluye: Replanteo. Eliminación de las tierras sueltas del fondo de la excavación. Colado y compactación del concreto en formación de solera. Montaje de las piezas prefabricadas. Conexionado de tubos de la canalización. Colocación de accesorios. Ejecución de remates.
Criterio de cuantificación de proyecto: Número de unidades previstas, según documentación gráfica de Proyecto.
Criterio de cuantificación de obra: Se medirá el número de unidades realmente ejecutadas según especificaciones de Proyecto.

| Código | Ud | Descripción | Rendimiento | Precio | Importe |
|---|---|---|---|---|---|
| mt10hmf071ce | m³ | Concreto simple f'c=20 MPa (200 kg/cm²), clasificación de exposición A1, tamaño máximo del agregado 20 mm, revenimiento nominal del concreto fresco de 5 a 10 mm, premezclado, según RCDF NTC Diseño y Construcción de Estructuras de Concreto (2004). (material) | 0.1 | 1288.9 | 128.890 |
| mt40iar010a | Ud | Registro de entrada prefabricada para ICT de 400x400x600 mm de dimensiones interiores, con ganchos para tracción, marco y tapa. (material) | 1 | 8303.49 | 8303.490 |
| mo020 | h | Oficial albañil. (mano de obra) | 1.136 | 121.97 | 138.558 |
| mo113 | h | Cabo albañil. (mano de obra) | 0.284 | 71.46 | 20.295 |
| % | % | Herramienta menor | 2 % | 8591.233 | 171.825 |
|  |  | Costes directos |  |  | 8763.058 |

Residuos:
- colocación: mt10hmf071ce; factor de residuo 0.0016

## Recursos

**mt10hmf071ce** m³ Concreto simple f'c=20 MPa (200 kg/cm²)
Datos técnicos: Coste energético 1840.000 MJ; Emisión de CO2 230.000 kg; Código LER 17 01 01; Masa del elemento 2300 kg; Volumen 1.533333 m3
