# Registro de enlace

- Propiedad del archivo: CYPE Ingenieros S.A.
- Formato: FIEBDC-3/2016
- Programa: Generador de precios de la construcción. CYPE Ingenieros, S.A.
- Fecha: 06/10/2024
- Ámbito geográfico: México
- Divisa: MXN
- Costes indirectos: 3 %
- Gastos generales: 13 %
- Beneficio industrial: 6 %
- IVA: 16 %

## I Instalaciones

### IL Infraestructura de telecomunicaciones

#### ILE Canalizaciones de enlace

**ILE011** Ud Registro de enlace.
Registro de enlace, en canalización de enlace inferior enterrada de ICT de 400x400x400 mm de dimensiones interiores, con ganchos para tracción, marco y tapa metálicos, colocada sobre solera de concreto simple f'c=20 MPa (200 kg/cm²), clasificación de exposición A1, tamaño máximo del agregado 20 mm, revenimiento menor de 5 cm de 10 cm de espesor. Instalación en el punto de entrada inferior del inmueble.
Criterio de valoración económica: El precio no incluye la excavación ni el relleno perimetral posterior.
Incluye: Replanteo. Eliminación de las tierras sueltas del fondo de la excavación. Colado y compactación del concreto en formación de solera. Montaje de las piezas prefabricadas. Conexionado de tubos de la canalización. Colocación de accesorios. Ejecución de remates.
Criterio de cuantificación de proyecto: Número de unidades previstas, según documentación gráfica de Proyecto.
Criterio de cuantificación de obra: Se medirá el número de unidades realmente ejecutadas según especificaciones de Proyecto.

| Código | Ud | Descripción | Rendimiento | Precio | Importe |
|---|---|---|---|---|---|
| mt10hmf071cf | m³ | Concreto simple f'c=20 MPa (200 kg/cm²), clasificación de exposición A1, tamaño máximo del agregado 20 mm, revenimiento nominal del concreto fresco menor de 5 mm, premezclado, según RCDF NTC Diseño y Construcción de Estructuras de Concreto (2004). (material) | 0.085 | 1224.46 | 104.079 |
| mt40iar020b | Ud | Registro de enlace, en canalización de enlace inferior enterrada de ICT de 400x400x400 mm de dimensiones interiores, con ganchos para tracción, marco y tapa metálicos. (material) | 1 | 1888.37 | 1888.370 |
| mo020 | h | Oficial albañil. (mano de obra) | 1.073 | 121.97 | 130.874 |
| mo077 | h | Ayudante albañil. (mano de obra) | 0.189 | 74.26 | 14.035 |
| % | % | Herramienta menor | 2 % | 2137.358 | 42.747 |
|  |  | Costes directos |  |  | 2180.105 |

Residuos:
- colocación: mt10hmf071cf; factor de residuo 0.0016

## Recursos

**mt10hmf071cf** m³ Concreto simple f'c=20 MPa (200 kg/cm²)
Datos técnicos: Coste energético 1840.000 MJ; Emisión de CO2 230.000 kg; Código LER 17 01 01; Masa del elemento 2300 kg; Volumen 1.533333 m3
