# Registro de paso

- Propiedad del archivo: CYPE Ingenieros S.A.
- Formato: FIEBDC-3/2016
- Programa: Generador de precios de la construcción. CYPE Ingenieros, S.A.
- Fecha: 06/10/2024
- Ámbito geográfico: México
- Divisa: MXN
- Costes indirectos: 3 %
- Gastos generales: 13 %
- Beneficio industrial: 6 %
- IVA: 16 %

## I Instalaciones

### IL Infraestructura de telecomunicaciones

#### ILS Canalizaciones secundarias

**ILS011** Ud Registro de paso.
Registro de paso para canalizaciones secundarias en tramos comunitarios de ICT, tipo A, de poliéster reforzado, de 360x360x120 mm, con 6 entradas laterales preiniciadas e iguales en sus cuatro paredes, a las que se podrán acoplar conos ajustables multidiámetro para entradas de ductos de hasta 40 mm. Instalación empotrada. Incluso accesorios, piezas especiales y fijaciones.
Criterio de valoración económica: El precio no incluye las ayudas de albañilería para instalaciones.
Incluye: Replanteo. Colocación y fijación de la caja.
Criterio de cuantificación de proyecto: Número de unidades previstas, según documentación gráfica de Proyecto.
Criterio de cuantificación de obra: Se medirá el número de unidades realmente ejecutadas según especificaciones de Proyecto.

| Código | Ud | Descripción | Rendimiento | Precio | Importe |
|---|---|---|---|---|---|
| mt40irt010a | Ud | Registro de paso para canalizaciones secundarias en tramos comunitarios de ICT, tipo A, de poliéster reforzado, de 360x360x120 mm, con 6 entradas laterales preiniciadas e iguales en sus cuatro paredes, a las que se podrán acoplar conos ajustables multidiámetro para entradas de ductos de hasta 40 mm, para empotrar. Incluso accesorios, piezas especiales y fijaciones. (material) | 1 | 1262.24 | 1262.240 |
| mo056 | h | Ayudante instalador de telecomunicaciones. (mano de obra) | 0.177 | 74.12 | 13.119 |
| % | % | Herramienta menor | 2 % | 1275.359 | 25.507 |
|  |  | Costes directos |  |  | 1300.866 |

## Recursos

**mt40irt010a** Ud Registro de paso para canalizaciones secundarias en tramos comunitarios de ICT
Datos técnicos: Coste energético 0.017 MJ; Emisión de CO2 0.026 kg
Residuos:
- embalaje: re150101 Envases de papel y cartón. (componente de residuo); rendimiento 0.031 kg; Código LER 15 01 01; Masa del elemento 1 kg; Volumen 0.001333 m3
