# Montacargas

- Propiedad del archivo: CYPE Ingenieros S.A.
- Formato: FIEBDC-3/2016
- Programa: Generador de precios de la construcción. CYPE Ingenieros, S.A.
- Fecha: 06/10/2024
- Ámbito geográfico: México
- Divisa: MXN
- Costes indirectos: 3 %
- Gastos generales: 13 %
- Beneficio industrial: 6 %
- IVA: 16 %

## I Instalaciones

### IT Transporte

#### ITC Montacargas

**ITC010** Ud Montacargas.
Montacargas hidráulico para 2000 kg, de 5 detenidas (6 m), de 2,85x5,1 m de plataforma, con guías y dos pistones. Totalmente montado, conexionado y probado.
Incluye: Replanteo. Instalación del montacargas. Conexionado con la red eléctrica.
Criterio de cuantificación de proyecto: Número de unidades previstas, según documentación gráfica de Proyecto.
Criterio de cuantificación de obra: Se medirá el número de unidades realmente ejecutadas según especificaciones de Proyecto.

| Código | Ud | Descripción | Rendimiento | Precio | Importe |
|---|---|---|---|---|---|
| mt39mch010gd | Ud | Montacargas hidráulico para 2000 kg, de 5 detenidas (6 m), de 2,85x5,1 m de plataforma, con guías y dos pistones. (material) | 1 | 934244.32 | 934244.320 |
| mo016 | h | Oficial instalador de aparatos elevadores. (mano de obra) | 113.977 | 125.33 | 14284.737 |
| mo085 | h | Ayudante instalador de aparatos elevadores. (mano de obra) | 114.104 | 74.12 | 8457.388 |
| % | % | Herramienta menor | 2 % | 956986.445 | 19139.729 |
|  |  | Costes directos |  |  | 976126.174 |
