# Ducto de ventilación de sección rectangular

- Propiedad del archivo: CYPE Ingenieros S.A.
- Formato: FIEBDC-3/2016
- Programa: Generador de precios de la construcción. CYPE Ingenieros, S.A.
- Fecha: 30/05/2025
- Ámbito geográfico: México
- Divisa: MXN
- Costes indirectos: 3 %
- Gastos generales: 13 %
- Beneficio industrial: 6 %
- IVA: 16 %

## I Instalaciones

### IV Ventilación

#### IVG Ventilación mecánica para garajes

**IVG020** m² Ducto de ventilación de sección rectangular.
Ducto de lámina galvanizada de 0,8 mm de espesor y juntas transversales con brida tipo Metu y sellada con masilla resistente a altas temperaturas. Incluso accesorios de montaje y elementos de fijación.
Incluye: Replanteo del recorrido de los ductos. Marcado y posterior anclaje de los soportes de los ductos. Montaje y fijación de ductos. Conexiones entre la red de ductos y los ventiladores o cajas de ventilación. Comprobación de su correcto funcionamiento.
Criterio de cuantificación de proyecto: Superficie proyectada, según documentación gráfica de Proyecto, calculada como producto del perímetro por la longitud del tramo, medida entre los ejes de los elementos o de los puntos a conectar, sin descontar las piezas especiales.
Criterio de cuantificación de obra: Se medirá la superficie realmente ejecutada según especificaciones de Proyecto.

| Código | Ud | Descripción | Rendimiento | Precio | Importe |
|---|---|---|---|---|---|
| mt42con115m | Ud | Repercusión, por m², de material auxiliar para fijación a la obra de ductos autoportantes para la distribución de aire en ventilación y climatización. (material) | 1 | 52.65 | 52.650 |
| mt42con110m | m² | Lámina galvanizada de 0,8 mm de espesor, y juntas transversales con brida tipo Metu y sellada con masilla resistente a altas temperaturas, para la formación de ductos autoportantes para la distribución de aire en ventilación y climatización. (material) | 1.05 | 351.01 | 368.561 |
| mo013 | h | Oficial instalador de ductos de lámina metálica. (mano de obra) | 0.568 | 130.84 | 74.317 |
| mo084 | h | Ayudante instalador de ductos de lámina metálica. (mano de obra) | 0.568 | 77.51 | 44.026 |
| % | % | Herramienta menor | 2 % | 539.554 | 10.791 |
|  |  | Costes directos |  |  | 550.345 |

Residuos:
- colocación: mt42con110m; factor de residuo 0.0161024

## Recursos

**mt42con110m** m² Lámina galvanizada de 0,8 mm de espesor
Datos técnicos: Coste energético 89.996 MJ; Emisión de CO2 3.669 kg; Código LER 17 04 05; Masa del elemento 6.24 kg; Volumen 0.002971 m3
Residuos:
- embalaje: re170203 Plástico. (componente de residuo); rendimiento 0.023 kg; Código LER 17 02 03; Masa del elemento 1 kg; Volumen 0.001667 m3
