# Grupo de ventilación para instalación individual

- Propiedad del archivo: CYPE Ingenieros S.A.
- Formato: FIEBDC-3/2016
- Programa: Generador de precios de la construcción. CYPE Ingenieros, S.A.
- Fecha: 23/05/2024
- Ámbito geográfico: México
- Divisa: MXN
- Costes indirectos: 3 %
- Gastos generales: 13 %
- Beneficio industrial: 6 %
- IVA: 16 %

## I Instalaciones

### IV Ventilación

#### IVM Ventilación mecánica

**IVM031** Ud Grupo de ventilación para instalación individual.
Grupo de ventilación higrorregulable compuesto por ventilador centrífugo, con motor de dos velocidades para alimentación monofásica a 230 V y 50 Hz de frecuencia, con protección térmica, carcasa exterior de plástico de 260x268x303 mm y caja de bornes con condensador, de potencia nominal 45 W, caudal máximo 250 m³/h, con 5 bocas de entrada, 4 para conexión a ductos de extracción de 80 mm de diámetro y 1 para conexión a ducto de extracción de 125 mm de diámetro y boca de salida superior de 125 mm de diámetro, con interruptor remoto empotrable. Incluso elementos de fijación, tubo protector del cableado y cables.
Incluye: Replanteo. Colocación y fijación del grupo. Montaje y conexionado del interruptor remoto. Conexión a la red eléctrica. Conexionado de los ductos. Comprobación de su correcto funcionamiento.
Criterio de cuantificación de proyecto: Número de unidades previstas, según documentación gráfica de Proyecto.
Criterio de cuantificación de obra: Se medirá el número de unidades realmente ejecutadas según especificaciones de Proyecto.

| Código | Ud | Descripción | Rendimiento | Precio | Importe |
|---|---|---|---|---|---|
| mt42svi310a | Ud | Grupo de ventilación higrorregulable compuesto por ventilador centrífugo, con motor de dos velocidades para alimentación monofásica a 230 V y 50 Hz de frecuencia, con protección térmica, carcasa exterior de plástico de 260x268x303 mm y caja de bornes con condensador, de potencia nominal 45 W, caudal máximo 250 m³/h, con 5 bocas de entrada, 4 para conexión a ductos de extracción de 80 mm de diámetro y 1 para conexión a ducto de extracción de 125 mm de diámetro y boca de salida superior de 125 mm de diámetro, con elementos de fijación. (material) | 1 | 7113.67 | 7113.670 |
| mt42svi315a | Ud | Interruptor remoto empotrable, para cambio de velocidad de grupo de ventilación. (material) | 1 | 323.35 | 323.350 |
| mt35aia010a | m | Tubo curvable de PVC, corrugado, de color negro, de 16 mm de diámetro nominal, para canalización empotrada en obra de mampostería (paredes y techos). Resistencia a la compresión 320 N, resistencia al impacto 1 julio, temperatura de trabajo -5°C hasta 60°C, con grado de protección IP545, no propagador de la llama. (material) | 3 | 10.92 | 32.760 |
| mt35cun020a | m | Cable unipolar H07Z1-K (AS), siendo su tensión asignada de 450/750 V, reacción al fuego clase Cca-s1a,d1,a1 según UNE-EN 50575, con conductor multifilar de cobre clase 5 (-K) de 1,5 mm² de sección, con aislamiento de compuesto termoplástico a base de poliolefina libre de halógenos con baja emisión de humos y gases corrosivos (Z1). (material) | 6 | 12.15 | 72.900 |
| mo011 | h | Oficial montador. (mano de obra) | 0.442 | 123.28 | 54.490 |
| mo080 | h | Ayudante montador. (mano de obra) | 0.442 | 73.05 | 32.288 |
| % | % | Herramienta menor | 2 % | 7629.458 | 152.589 |
|  |  | Costes directos |  |  | 7782.047 |

Residuos:
- colocación: mt35aia010a; factor de residuo 0.0275
- colocación: mt35cun020a; factor de residuo 0.0165

## Recursos

**mt35aia010a** m Tubo curvable de PVC
Datos técnicos: Coste energético 11.626 MJ; Emisión de CO2 0.577 kg; Código LER 17 02 03; Masa del elemento 0.12 kg; Volumen 0.0002 m3

**mt35cun020a** m Cable unipolar H07Z1-K (AS)
Datos técnicos: Coste energético 2.663 MJ; Emisión de CO2 0.201 kg; Código LER 17 04 11; Masa del elemento 0.02 kg; Volumen 0.000013 m3
Residuos:
- embalaje: re150101 Envases de papel y cartón. (componente de residuo); rendimiento 0.065 kg; Código LER 15 01 01; Masa del elemento 1 kg; Volumen 0.001333 m3
