# Lámina de control solar, sobre acristalamiento de fachada

- Propiedad del archivo: CYPE Ingenieros S.A.
- Formato: FIEBDC-3/2016
- Programa: Generador de precios de la construcción. CYPE Ingenieros, S.A.
- Fecha: 30/05/2025
- Ámbito geográfico: México
- Divisa: MXN
- Costes indirectos: 3 %
- Gastos generales: 13 %
- Beneficio industrial: 6 %
- IVA: 16 %

## L Puertas, ventanas, closets, cerrajería, vidrios y protecciones solares

### LS Protecciones solares

#### LSL Láminas de control solar

**LSL010** m² Lámina de control solar, sobre acristalamiento de fachada.
Lámina adhesiva de control solar, transparente, color gris verdoso claro, a base de resinas termoplásticas y microesferas cerámicas, de 50 µm de espesor, transmisión luminosa: 75%, factor solar (coeficiente g): 59%, aplicada en la cara interior del acristalamiento de fachada. Incluso solución jabonosa, para la limpieza de la superficie del vidrio y la colocación de láminas adhesivas.
Incluye: Limpieza de la superficie del vidrio. Humectación, mediante rociado, de las superficies a adherir. Aplicación y extendido de la lámina, mediante presión con rasqueta. Limpieza y secado de la superficie.
Criterio de cuantificación de proyecto: Superficie medida según documentación gráfica de Proyecto.
Criterio de cuantificación de obra: Se medirá la superficie realmente ejecutada según especificaciones de Proyecto.

| Código | Ud | Descripción | Rendimiento | Precio | Importe |
|---|---|---|---|---|---|
| mt21lmc030a | l | Líquido limpiador a base de solución jabonosa al 6% en agua, para aplicar con pulverizador, para la limpieza de la superficie del vidrio y la colocación de láminas adhesivas. (material) | 0.15 | 4.21 | 0.632 |
| mt21lmc010aa | m² | Lámina adhesiva de control solar, transparente, color gris verdoso claro, a base de resinas termoplásticas y microesferas cerámicas, de 50 µm de espesor, transmisión luminosa: 75%, factor solar (coeficiente g): 59%, para su aplicación en la cara interior del acristalamiento. (material) | 1.05 | 493.17 | 517.829 |
| mo055 | h | Oficial vidriero. (mano de obra) | 0.126 | 135.53 | 17.077 |
| mo110 | h | Ayudante vidriero. (mano de obra) | 0.126 | 82.42 | 10.385 |
| % | % | Herramienta menor | 2 % | 545.923 | 10.918 |
|  |  | Costes directos |  |  | 556.841 |

Residuos:
- colocación: mt21lmc030a; factor de residuo 0.055
- colocación: mt21lmc010aa; factor de residuo 0.035

## Recursos

**mt21lmc030a** l Líquido limpiador a base de solución jabonosa al 6% en agua
Datos técnicos: Coste energético 4.265 MJ; Emisión de CO2 0.194 kg; Código LER 20 01 30; Masa del elemento 1 kg; Volumen 0.001 m3
Residuos:
- embalaje: re170203 Plástico. (componente de residuo); rendimiento 0.023 kg; Código LER 17 02 03; Masa del elemento 1 kg; Volumen 0.001667 m3

**mt21lmc010aa** m² Lámina adhesiva de control solar
Datos técnicos: Coste energético 11.859 MJ; Emisión de CO2 0.530 kg; Código LER 17 02 03; Masa del elemento 0.065 kg; Volumen 0.000108 m3
Residuos:
- embalaje: re170203 Plástico; rendimiento 0.07 kg
