# Persiana enrollable de lamas

- Propiedad del archivo: CYPE Ingenieros S.A.
- Formato: FIEBDC-3/2016
- Programa: Generador de precios de la construcción. CYPE Ingenieros, S.A.
- Fecha: 02/11/2025
- Ámbito geográfico: México
- Divisa: MXN
- Costes indirectos: 3 %
- Gastos generales: 13 %
- Beneficio industrial: 6 %
- IVA: 16 %

## L Puertas, ventanas, closets, cerrajería, vidrios y protecciones solares

### LS Protecciones solares

#### LSP Persianas enrollables

**LSP010** m² Persiana enrollable de lamas.
Persiana enrollable de lamas reforzadas con doble enganche de PVC de 50 mm de altura, color blanco, engarzadas con anillas metálicas o con alambre de acero galvanizado, equipada con eje, discos, cápsulas y todos sus accesorios, con accionamiento manual mediante cinta y recogedor, en cajón de persiana ya realizado.
Incluye: Introducción de la persiana por los perfiles guía en toda la longitud de éstos. Encaje del eje del rodillo en los soportes dispuestos en el cajón de persiana. Anclaje de la cinta al bombo. Enrollado de la persiana. Anclaje de la cinta al recogedor. Colocación del recogedor en la caja correspondiente.
Criterio de cuantificación de proyecto: Superficie del hueco a cerrar, medida según documentación gráfica de Proyecto.
Criterio de cuantificación de obra: Se medirá, con las dimensiones del hueco, la superficie realmente ejecutada según especificaciones de Proyecto.

| Código | Ud | Descripción | Rendimiento | Precio | Importe |
|---|---|---|---|---|---|
| mt24per020a | m² | Persiana enrollable de lamas reforzadas con doble enganche de PVC de 50 mm de altura, color blanco, equipada con eje, discos, cápsulas y todos sus accesorios. (material) | 1.05 | 543.78 | 570.969 |
| mt24per005a | Ud | Kit de cinta y recogedor, con accesorios y mecanismos para accionamiento manual de persiana enrollable. (material) | 1 | 277.07 | 277.070 |
| mo011 | h | Oficial montador. (mano de obra) | 0.158 | 130.84 | 20.673 |
| mo080 | h | Ayudante montador. (mano de obra) | 0.158 | 77.51 | 12.247 |
| % | % | Herramienta menor | 2 % | 880.959 | 17.619 |
|  |  | Costes directos |  |  | 898.578 |

## Recursos

**mt24per020a** m² Persiana enrollable de lamas reforzadas con doble enganche de PVC de 50 mm de altura
Datos técnicos: Coste energético 113.987 MJ; Emisión de CO2 8.739 kg
Residuos:
- embalaje: re170203 Plástico. (componente de residuo); rendimiento 0.065 kg; Código LER 17 02 03; Masa del elemento 1 kg; Volumen 0.001667 m3
- embalaje: re170604 Materiales de aislamiento distintos de los especificados en los códigos 17 06 01 y 17 06 03. (componente de residuo); rendimiento 0.013 kg; Código LER 17 06 04; Masa del elemento 1 kg; Volumen 0.001667 m3
