# Vidrio impreso

- Propiedad del archivo: CYPE Ingenieros S.A.
- Formato: FIEBDC-3/2016
- Programa: Generador de precios de la construcción. CYPE Ingenieros, S.A.
- Fecha: 06/10/2024
- Ámbito geográfico: México
- Divisa: MXN
- Costes indirectos: 3 %
- Gastos generales: 13 %
- Beneficio industrial: 6 %
- IVA: 16 %

## L Puertas, ventanas, closets, cerrajería, vidrios y protecciones solares

### LV Vidrios

#### LVI Impresos

**LVI010** m² Vidrio impreso.
Vidrio impreso translúcido, de 4 mm de espesor, incoloro, fijado sobre marcos con acuñado de apoyo perimetrales y laterales, sellado en frío con silicona sintética incolora (no acrílica), compatible con el material soporte.
Incluye: Colocación, calzado, montaje y ajuste en la cancelería. Sellado final de estanqueidad. Señalización de las hojas.
Criterio de cuantificación de proyecto: Superficie a acristalar, según documentación gráfica de Proyecto, incluyendo en cada hoja vidriera las dimensiones del bastidor.
Criterio de cuantificación de obra: Se medirá la superficie realmente ejecutada según especificaciones de Proyecto, sumando, para cada una de las piezas, la superficie resultante de redondear por exceso cada una de sus aristas a múltiplos de 30 mm.

| Código | Ud | Descripción | Rendimiento | Precio | Importe |
|---|---|---|---|---|---|
| mt21vim130m | m² | Vidrio impreso translúcido, incoloro, de 4 mm de espesor,. (material) | 1.012 | 208.8 | 211.306 |
| mt21vva010 | m | Sellado de juntas mediante la aplicación con pistola de silicona sintética incolora. (material) | 3.5 | 15.77 | 55.195 |
| mt21vva021 | Ud | Material auxiliar para la colocación de vidrios. (material) | 1 | 23.38 | 23.380 |
| mo055 | h | Oficial vidriero. (mano de obra) | 0.265 | 129.8 | 34.397 |
| mo110 | h | Ayudante vidriero. (mano de obra) | 0.265 | 78.96 | 20.924 |
| % | % | Herramienta menor | 2 % | 345.202 | 6.904 |
|  |  | Costes directos |  |  | 352.106 |

Residuos:
- colocación: mt21vim130m Vidrio impreso translúcido, incoloro, de 4 mm de espesor,; factor de residuo 0.011
- colocación: mt21vva010 Sellado de juntas mediante la aplicación con pistola de silicona sintética incolora; factor de residuo 0.06

## Recursos

**mt21vim130m** m² Vidrio impreso translúcido, incoloro, de 4 mm de espesor,
Datos técnicos: Coste energético 150.287 MJ; Emisión de CO2 11.230 kg; Código LER 17 02 02; Masa del elemento 10 kg; Volumen 0.01 m3
Residuos:
- embalaje: re170604 Materiales de aislamiento distintos de los especificados en los códigos 17 06 01 y 17 06 03. (componente de residuo); rendimiento 0.013 kg; Código LER 17 06 04; Masa del elemento 1 kg; Volumen 0.001667 m3

**mt21vva010** m Sellado de juntas mediante la aplicación con pistola de silicona sintética incolora
Datos técnicos: Coste energético 43.000 MJ; Emisión de CO2 1.770 kg; Código LER 17 09 04; Masa del elemento 0.25 kg; Volumen 0.000167 m3
