# Aislamiento térmico en revestimiento interior, con paneles de poliestireno extruido, sistema Schlüter-KERDI-BOARD "SCHLÜTER-SYSTEMS"

- Propiedad del archivo: CYPE Ingenieros S.A.
- Formato: FIEBDC-3/2016
- Programa: Generador de precios de la construcción. CYPE Ingenieros, S.A.
- Fecha: 06/10/2024
- Ámbito geográfico: México
- Divisa: MXN
- Costes indirectos: 3 %
- Gastos generales: 13 %
- Beneficio industrial: 6 %
- IVA: 16 %

## N Aislamientos e impermeabilizaciones

### NA Aislamientos térmicos

#### NAO Lambrines

**NAO100** m² Aislamiento térmico en revestimiento interior, con paneles de poliestireno extruido, sistema Schlüter-KERDI-BOARD "SCHLÜTER-SYSTEMS".
Aislamiento térmico en revestimiento interior, sistema Schlüter-KERDI-BOARD "SCHLÜTER-SYSTEMS", formado por panel impermeabilizante de poliestireno extruido, Schlüter-KERDI-BOARD "SCHLÜTER-SYSTEMS", de 2600 mm de longitud, 625 mm de anchura y 5 mm de espesor, revestido por ambas caras con una capa de refuerzo especial sin cemento y un geotextil, resistencia térmica 0,15 m²K/W, conductividad térmica 0,035 W/(mK), fijado con adhesivo cementoso en capa fina extendido con llana dentada. Incluso masilla adhesiva elástica monocomponente, Schlüter-KERDI-FIX "SCHLÜTER-SYSTEMS", para sellado de juntas.
Incluye: Limpieza y preparación de la superficie soporte. Replanteo y corte del aislamiento. Colocación del aislamiento. Resolución de puntos singulares. Sellado de juntas y uniones.
Criterio de cuantificación de proyecto: Superficie medida según documentación gráfica de Proyecto.
Criterio de cuantificación de obra: Se medirá la superficie realmente ejecutada según especificaciones de Proyecto.

| Código | Ud | Descripción | Rendimiento | Precio | Importe |
|---|---|---|---|---|---|
| mt09mcr021g | kg | Adhesivo cementoso de fraguado normal, C1, color gris. (material) | 3 | 5.09 | 15.270 |
| mt15res070a | Ud | Cartucho de masilla adhesiva elástica monocomponente, Schlüter-KERDI-FIX "SCHLÜTER-SYSTEMS", a base de polímeros híbridos neutros (MS), de 290 ml, color gris o blanco y acabado brillante. (material) | 0.01 | 706.47 | 7.065 |
| mt15res400a | m² | Panel impermeabilizante de poliestireno extruido, Schlüter-KERDI-BOARD "SCHLÜTER-SYSTEMS", de 2600 mm de longitud, 625 mm de anchura y 5 mm de espesor, revestido por ambas caras con una capa de refuerzo especial sin cemento y un geotextil, resistencia térmica 0,15 m²K/W, conductividad térmica 0,035 W/(mK). (material) | 1.05 | 1157.61 | 1215.491 |
| mo054 | h | Oficial colocador de aislantes. (mano de obra) | 0.189 | 125.33 | 23.687 |
| mo101 | h | Ayudante colocador de aislantes. (mano de obra) | 0.095 | 74.26 | 7.055 |
| % | % | Herramienta menor | 2 % | 1268.568 | 25.371 |
|  |  | Costes directos |  |  | 1293.939 |

Residuos:
- colocación: mt09mcr021g Adhesivo cementoso de fraguado normal, C1, color gris; factor de residuo 0.07
- colocación: mt15res070a; factor de residuo 0.03
- colocación: mt15res400a; factor de residuo 0.024

## Recursos

**mt09mcr021g** kg Adhesivo cementoso de fraguado normal, C1, color gris
Datos técnicos: Coste energético 3.871 MJ; Emisión de CO2 0.344 kg; Código LER 17 09 04; Masa del elemento 1 kg; Volumen 0.000667 m3
Residuos:
- embalaje: re170203 Plástico. (componente de residuo); rendimiento 0.003 kg; Código LER 17 02 03; Masa del elemento 1 kg; Volumen 0.001667 m3

**mt15res070a** Ud Cartucho de masilla adhesiva elástica monocomponente
Datos técnicos: Coste energético 71.281 MJ; Emisión de CO2 3.482 kg; Código LER 17 09 04; Masa del elemento 0.36 kg; Volumen 0.00024 m3
Residuos:
- embalaje: re170203 Plástico; rendimiento 0.2 kg

**mt15res400a** m² Panel impermeabilizante de poliestireno extruido
Datos técnicos: Coste energético 16.456 MJ; Emisión de CO2 0.579 kg; Código LER 17 06 04; Masa del elemento 0.15 kg; Volumen 0.00025 m3
Residuos:
- embalaje: re170203 Plástico; rendimiento 0.034 kg
