# Barrera cortafuegos con aislamiento térmico, en cámara de aire de fachada ventilada. Colocación en horizontal

- Propiedad del archivo: CYPE Ingenieros S.A.
- Formato: FIEBDC-3/2016
- Programa: Generador de precios de la construcción. CYPE Ingenieros, S.A.
- Fecha: 02/11/2025
- Ámbito geográfico: México
- Divisa: MXN
- Costes indirectos: 3 %
- Gastos generales: 13 %
- Beneficio industrial: 6 %
- IVA: 16 %

## N Aislamientos e impermeabilizaciones

### NA Aislamientos térmicos

#### NAQ Fachadas ventiladas

**NAQ100** m Barrera cortafuegos con aislamiento térmico, en cámara de aire de fachada ventilada. Colocación en horizontal.
Barrera cortafuegos con aislamiento térmico en cámara de aire de fachada ventilada de 100 mm de espesor total, con resistencia al fuego EI 60, con banda rígida de lana de roca volcánica, totalmente envuelta con una lámina de aluminio y polietileno, con una lámina intumescente en la aparente, de 75 mm de anchura y 90 mm de espesor, formando una cámara de aire ventilada de 25 mm de espesor. Incluso tornillos en forma de hélice para la fijación de la lámina intumescente y pletinas de acero galvanizado para la fijación a la superficie soporte.
Incluye: Replanteo y corte del aislamiento. Colocación del aislamiento. Fijación del aislamiento. Resolución de puntos singulares.
Criterio de cuantificación de proyecto: Longitud medida según documentación gráfica de Proyecto.
Criterio de cuantificación de obra: Se medirá la longitud realmente ejecutada según especificaciones de Proyecto.

| Código | Ud | Descripción | Rendimiento | Precio | Importe |
|---|---|---|---|---|---|
| mt16lrw300aa | m | Banda rígida de lana de roca volcánica, totalmente envuelta con una lámina de aluminio y polietileno, con una lámina intumescente en la aparente, de 75 mm de anchura y 90 mm de espesor, Euroclase A1 de reacción al fuego, con dos tornillos en forma de hélice y dos pletinas de acero galvanizado. (material) | 1 | 1273.72 | 1273.720 |
| mo054 | h | Oficial colocador de aislantes. (mano de obra) | 0.063 | 130.84 | 8.243 |
| mo101 | h | Ayudante colocador de aislantes. (mano de obra) | 0.063 | 77.51 | 4.883 |
| % | % | Herramienta menor | 2 % | 1286.846 | 25.737 |
|  |  | Costes directos |  |  | 1312.583 |
