# Capa separadora en techumbre plana: geotextil no tejido

- Propiedad del archivo: CYPE Ingenieros S.A.
- Formato: FIEBDC-3/2016
- Programa: Generador de precios de la construcción. CYPE Ingenieros, S.A.
- Fecha: 23/05/2024
- Ámbito geográfico: México
- Divisa: MXN
- Costes indirectos: 3 %
- Gastos generales: 13 %
- Beneficio industrial: 6 %
- IVA: 16 %

## N Aislamientos e impermeabilizaciones

### NG Geosintéticos

#### NGU Techumbres planas

**NGU010** m² Capa separadora en techumbre plana: geotextil no tejido.
Capa separadora en techumbre plana: geotextil no tejido sintético, termosoldado, de polipropileno, con una resistencia a la tracción longitudinal de 9,5 kN/m, una apertura de cono a la prueba de perforación dinámica según ISO 13433 inferior a 65 mm, resistencia CBR a punzonamiento 25 kN y una masa superficial de 120 g/m². Colocación en obra: con solapes, directamente bajo la impermeabilización.
Incluye: Colocación de la capa separadora.
Criterio de cuantificación de proyecto: Superficie medida según documentación gráfica de Proyecto.
Criterio de cuantificación de obra: Se medirá la superficie realmente ejecutada según especificaciones de Proyecto, incluyendo las entregas y los solapes.

| Código | Ud | Descripción | Rendimiento | Precio | Importe |
|---|---|---|---|---|---|
| mt14gso010bn | m² | Geotextil no tejido sintético, termosoldado, de polipropileno, con una resistencia a la tracción longitudinal de 9,5 kN/m, una apertura de cono a la prueba de perforación dinámica según ISO 13433 inferior a 65 mm, resistencia CBR a punzonamiento 25 kN y una masa superficial de 120 g/m². (material) | 1.1 | 30.18 | 33.198 |
| mo029 | h | Oficial aplicador de membranas y mantos impermeabilizantes. (mano de obra) | 0.025 | 119.98 | 3.000 |
| mo067 | h | Ayudante aplicador de membranas y mantos impermeabilizantes. (mano de obra) | 0.05 | 73.05 | 3.653 |
| % | % | Herramienta menor | 2 % | 39.851 | 0.797 |
|  |  | Costes directos |  |  | 40.648 |

Residuos:
- colocación: mt14gso010bn; factor de residuo 0.07

## Recursos

**mt14gso010bn** m² Geotextil no tejido sintético
Datos técnicos: Coste energético 16.404 MJ; Emisión de CO2 0.564 kg; Código LER 17 06 04; Masa del elemento 0.12 kg; Volumen 0.0002 m3
Residuos:
- embalaje: re170203 Plástico. (componente de residuo); rendimiento 0.024 kg; Código LER 17 02 03; Masa del elemento 1 kg; Volumen 0.001667 m3
