# Impermeabilización de losa de cimentación, mediante saturación de la red capilar del concreto

- Propiedad del archivo: CYPE Ingenieros S.A.
- Formato: FIEBDC-3/2016
- Programa: Generador de precios de la construcción. CYPE Ingenieros, S.A.
- Fecha: 06/10/2024
- Ámbito geográfico: México
- Divisa: MXN
- Costes indirectos: 3 %
- Gastos generales: 13 %
- Beneficio industrial: 6 %
- IVA: 16 %

## N Aislamientos e impermeabilizaciones

### NI Impermeabilizaciones

#### NIC Cimentaciones

**NIC013** m² Impermeabilización de losa de cimentación, mediante saturación de la red capilar del concreto.
Impermeabilización de losa de cimentación, mediante saturación de la red capilar del concreto. IMPERMEABILIZACIÓN BAJO LA LOSA: aplicación de mortero impermeabilizante, en polvo, mediante espolvoreo manual, rendimiento: 2 kg/m², antes de proceder al colado, con el armado de la losa ya montada, sobre la plantilla previamente humedecido con agua. IMPERMEABILIZACIÓN SOBRE LA LOSA: aplicación de mortero impermeabilizante, en forma de lechada, mediante extendido con cepillo, rendimiento: 2 kg/m², en dos capas, sobre el concreto ya fraguado.
Incluye: Limpieza. Humectación de la capa de plantilla. Espolvoreo manual del mortero seco sobre la capa de plantilla. Extendido de la lechada sobre la losa.
Criterio de cuantificación de proyecto: Superficie medida según documentación gráfica de Proyecto.
Criterio de cuantificación de obra: Se medirá la superficie realmente ejecutada según especificaciones de Proyecto.

| Código | Ud | Descripción | Rendimiento | Precio | Importe |
|---|---|---|---|---|---|
| mt08aaa010a | m³ | Agua. (material) | 0.005 | 22.64 | 0.113 |
| mt09bmr230a | kg | Mortero impermeabilizante, con resistencia a los sulfatos, alta resistencia a ciclos de congelamiento y deshielo y efecto protector frente a la carbonatación. (material) | 3 | 21.71 | 65.130 |
| mo032 | h | Oficial aplicador de productos impermeabilizantes. (mano de obra) | 0.101 | 121.97 | 12.319 |
| mo070 | h | Ayudante aplicador de productos impermeabilizantes. (mano de obra) | 0.101 | 74.26 | 7.500 |
| % | % | Herramienta menor | 2 % | 85.062 | 1.701 |
|  |  | Costes directos |  |  | 86.763 |

Residuos:
- colocación: mt09bmr230a; factor de residuo 0.0066

## Recursos

**mt08aaa010a** m³ Agua
Datos técnicos: Coste energético 60.000 MJ; Emisión de CO2 30.000 kg

**mt09bmr230a** kg Mortero impermeabilizante
Datos técnicos: Coste energético 3.898 MJ; Emisión de CO2 0.362 kg; Código LER 17 01 01; Masa del elemento 1 kg; Volumen 0.000667 m3
Residuos:
- embalaje: re150101 Envases de papel y cartón. (componente de residuo); rendimiento 0.014 kg; Código LER 15 01 01; Masa del elemento 1 kg; Volumen 0.001333 m3
